# Lavabo de semiempotrar en encimera, de porcelana sanitaria

- Propiedad del archivo: CYPE INGENIEROS, S.A.
- Formato: FIEBDC-3/2002
- Divisa: EUR
- Costes indirectos: 3.00 %
- IVA: 21.00 %

## S Señalización y equipamiento

### SA Aparatos sanitarios

#### SAL Lavabos

**SAL055** Ud Lavabo de semiempotrar en encimera, de porcelana sanitaria.
Lavabo circular de semiempotrar en encimera, de porcelana sanitaria, acabado termoesmaltado, color blanco, de 450 mm de diámetro exterior y 185 mm de altura, con un orificio para la grifería y rebosadero. Incluso juego de fijación y silicona para sellado de juntas.
Criterio de valoración económica: El precio no incluye la encimera ni la grifería.
Incluye: Replanteo. Colocación y fijación del aparato. Montaje del desagüe. Conexión a la red de evacuación. Comprobación de su correcto funcionamiento. Sellado de juntas.
Criterio de medición de proyecto: Número de unidades previstas, según documentación gráfica de Proyecto.
Criterio de medición de obra: Se medirá el número de unidades realmente colocadas según especificaciones de Proyecto.

| Código | Ud | Descripción | Rendimiento | Precio | Importe |
|---|---|---|---|---|---|
| mt30svg031a | Ud | Lavabo circular de semiempotrar en encimera, de porcelana sanitaria, acabado termoesmaltado, color blanco, de 450 mm de diámetro exterior y 185 mm de altura, con un orificio para la grifería y rebosadero, según UNE 67001, con elementos de fijación y plantilla de montaje. (material) | 1.000 | 182.94 | 182.94 |
| mt30asg070aa | Ud | Sifón botella de ABS, acabado brillante imitación cromo, con salida de 32 mm de diámetro exterior, para lavabo, con embellecedor. (material) | 1.000 | 47.24 | 47.24 |
| mt30www005 | Ud | Cartucho de 300 ml de silicona ácida monocomponente, fungicida, para sellado de juntas en ambientes húmedos. (material) | 0.012 | 7.50 | 0.09 |
| mo008 | h | Oficial 1ª fontanero. (mano de obra) | 1.246 | 22.74 | 28.33 |
| % | % | Costes directos complementarios | 2 % | 258.60 | 5.17 |
|  |  | Costes directos |  |  | 263.77 |
