# Arranque de árbol

- Propiedad del archivo: CYPE Ingenieros S.A.
- Formato: FIEBDC-3/2016
- Programa: Generador de precios de la construcción. CYPE Ingenieros, S.A.
- Fecha: 21/05/2024
- Divisa: EUR
- Costes indirectos: 3 %
- IVA: 21 %

## 0 Actuaciones previas

### 0D Desratización, desinfección y eliminación de plantas

#### 0DP Eliminación de plantas

**0DP010** Ud Arranque de árbol.
Trabajo necesario para el arranque de árbol de 300 cm de altura y 300 cm de diámetro de copa, mediante la utilización de medios manuales y mecánicos. Incluso tala de ramas y tronco de 20 cm de diámetro (medido a una altura de 1 m sobre el suelo), arrancado de cepa con posterior relleno del hueco de la cepa con tierra, recogida y carga sobre camión o contenedor de la broza generada.
Incluye: Protección y señalización de los espacios afectados. Tala de las ramas hasta dejar limpio el tronco. Tala del tronco a ras de cepa. Arranque de la cepa. Recogida de la broza generada. Carga sobre camión o contenedor.
Criterio de medición de proyecto: Número de unidades previstas, según documentación gráfica de Proyecto.
Criterio de medición de obra: Se medirá el número de unidades realmente ejecutadas según especificaciones de Proyecto.

| Código | Ud | Descripción | Rendimiento | Precio | Importe |
|---|---|---|---|---|---|
| mq01exn020a | h | Retroexcavadora hidráulica sobre neumáticos, de 105 kW. (maquinaria) | 0.337 | 51.91 | 17.494 |
| mq04cag010a | h | Camión con grúa de hasta 6 t. (maquinaria) | 0.842 | 55.38 | 46.630 |
| mq09sie010 | h | Motosierra a gasolina, de 50 cm de espada y 2 kW de potencia. (maquinaria) | 0.842 | 3.36 | 2.829 |
| mo040 | h | Oficial 1ª jardinero. (mano de obra) | 0.844 | 22.13 | 18.678 |
| mo086 | h | Ayudante jardinero. (mano de obra) | 0.844 | 21.02 | 17.741 |
| % | % | Costes directos complementarios | 2 % | 103.372 | 2.067 |
|  |  | Costes directos |  |  | 105.439 |

Residuos:
- excavación: ruo200201 Residuos biodegradables. (componente de residuo); rendimiento 55.855 kg; Código LER 20 02 01; Masa del elemento 1 kg; Volumen 0.000667 m3
- excavación: ruo170504 Tierra y piedras distintas de las especificadas en el código 17 05 03. (componente de residuo); rendimiento 2.793 kg; Código LER 17 05 04; Masa del elemento 1 kg; Volumen 0.000625 m3
