# Transporte y retirada de montacargas de obra

- Propiedad del archivo: CYPE Ingenieros S.A.
- Formato: FIEBDC-3/2016
- Programa: Generador de precios de la construcción. CYPE Ingenieros, S.A.
- Fecha: 23/10/2024
- Divisa: EUR
- Costes indirectos: 3 %
- IVA: 21 %

## 0 Actuaciones previas

### 0X Andamios y maquinaria de elevación

#### 0XM Montacargas

**0XM020** Ud Transporte y retirada de montacargas de obra.
Transporte y retirada de montacargas de obra con sistema de elevación compuesto por cable y tambor de enrollado, para transporte de materiales, de 4 paradas y 300 kg de carga máxima.
Criterio de medición de proyecto: Número de unidades previstas, según documentación gráfica de Proyecto.
Criterio de medición de obra: Se medirá el número de unidades realmente ejecutadas según especificaciones de Proyecto.

| Código | Ud | Descripción | Rendimiento | Precio | Importe |
|---|---|---|---|---|---|
| mq07mon020a | Ud | Transporte y retirada de montacargas de obra con cable y tambor de enrollado para transporte de materiales de 4 paradas y 300 kg de carga máxima. (maquinaria) | 1 | 974.76 | 974.760 |
| % | % | Costes directos complementarios | 2 % | 974.760 | 19.495 |
|  |  | Costes directos |  |  | 994.255 |
