# Perforación en cimentación existente, para recalce de cimentación

- Propiedad del archivo: CYPE Ingenieros S.A.
- Formato: FIEBDC-3/2016
- Programa: Generador de precios de la construcción. CYPE Ingenieros, S.A.
- Fecha: 21/05/2024
- Divisa: EUR
- Costes indirectos: 3 %
- IVA: 21 %

## C Cimentaciones

### CZ Recalces

#### CZM Micropilotaje en cimiento

**CZM005** m Perforación en cimentación existente, para recalce de cimentación.
Perforación en cimentación existente hasta alcanzar su cara inferior, de 110 mm de diámetro, mediante perforadora con corona de widia; para recalce de cimentación en un área de trabajo con altura libre de entre 2,50 y 4 m, y carga manual de escombros sobre camión o contenedor.
Criterio de valoración económica: El precio no incluye el transporte de los escombros generados.
Incluye: Localización de las armaduras existentes en la cimentación. Replanteo de las zonas a perforar. Perforación con corona de widia. Fragmentación de los escombros en piezas manejables. Retirada y acopio de escombros. Limpieza de los restos de obra. Carga manual de escombros sobre camión o contenedor.
Criterio de medición de proyecto: Longitud medida según documentación gráfica de Proyecto.
Criterio de medición de obra: Se medirá la longitud realmente ejecutada según especificaciones de Proyecto.

| Código | Ud | Descripción | Rendimiento | Precio | Importe |
|---|---|---|---|---|---|
| mq05epp030 | h | Equipo hidráulico sobre carro de orugas, con doble cabezal, con corona de widia para perforación de cimentación existente. (maquinaria) | 0.183 | 101.12 | 18.505 |
| mo089 | h | Ayudante estructurista. (mano de obra) | 0.187 | 21.86 | 4.088 |
| % | % | Costes directos complementarios | 2 % | 22.593 | 0.452 |
|  |  | Costes directos |  |  | 23.045 |

Residuos:
- demolición: ruo170101 Hormigón (hormigones, morteros y prefabricados). (componente de residuo); rendimiento 21.858 kg; Código LER 17 01 01; Masa del elemento 1 kg; Volumen 0.000667 m3
