# Consolidación del terreno situado debajo de solera de hormigón, sistema "GEONOVATEK", con inyecciones de resinas expansivas

- Propiedad del archivo: CYPE Ingenieros S.A.
- Formato: FIEBDC-3/2016
- Programa: Generador de precios de la construcción. CYPE Ingenieros, S.A.
- Fecha: 21/05/2024
- Divisa: EUR
- Costes indirectos: 3 %
- IVA: 21 %

## C Cimentaciones

### CZ Recalces

#### CZT Refuerzo del terreno con inyecciones

**CZT025** m² Consolidación del terreno situado debajo de solera de hormigón, sistema "GEONOVATEK", con inyecciones de resinas expansivas.
Consolidación del terreno bajo solera mediante una retícula de inyecciones de resina expansiva HDR300 "GEONOVATEK", a base de poliuretano, en un nivel bajo la rasante, a través de perforaciones que atraviesan la solera existente, de 10 a 14 mm de diámetro, formando una retícula con una separación máxima entre las perforaciones de 2 m, rellenando los huecos del terreno, estabilizándolo e incrementando su capacidad portante hasta alcanzar las necesidades obtenidas según estudio previo de transmisión de cargas.
Incluye: Ejecución de la perforación. Introducción de los tubos de inyección. Inyección de la resina. Control con nivel láser del levantamiento de la solera. Corte de la parte sobrante de los tubos de inyección. Tapado de las perforaciones con mortero reparador. Limpieza y recogida de los restos de resina. Retirada y acopio de escombros. Carga de escombros sobre contenedor.
Criterio de medición de proyecto: Superficie medida según documentación gráfica de Proyecto.
Criterio de medición de obra: Se medirá la superficie realmente ejecutada según especificaciones de Proyecto

| Código | Ud | Descripción | Rendimiento | Precio | Importe |
|---|---|---|---|---|---|
| mt07geo020n | m² | Consolidación del terreno bajo solera mediante una retícula de inyecciones de resina expansiva HDR300 "GEONOVATEK", a base de poliuretano, en un nivel bajo la rasante. (material) | 1 | 92.72 | 92.720 |
| mo042 | h | Oficial 1ª estructurista. (mano de obra) | 0.238 | 23.03 | 5.481 |
| mo089 | h | Ayudante estructurista. (mano de obra) | 0.238 | 21.86 | 5.203 |
| % | % | Costes directos complementarios | 2 % | 103.404 | 2.068 |
|  |  | Costes directos |  |  | 105.472 |

Residuos:
- colocación: mt07geo020n; factor de residuo 0.034368

## Recursos

**mt07geo020n** m² Consolidación del terreno bajo solera mediante una retícula de inyecciones de resina expansiva HDR300 "GEONOVATEK"
Datos técnicos: Coste energético 174.018 MJ; Emisión de CO2 6.614 kg; Código LER 17 09 04; Masa del elemento 2 kg; Volumen 0.001333 m3
Residuos:
- embalaje: re170203 Plástico. (componente de residuo); rendimiento 0.011 kg; Código LER 17 02 03; Masa del elemento 1 kg; Volumen 0.001667 m3
