# Retacado con mortero expansivo, en recalce de cimentación

- Propiedad del archivo: CYPE Ingenieros S.A.
- Formato: FIEBDC-3/2016
- Programa: Generador de precios de la construcción. CYPE Ingenieros, S.A.
- Fecha: 21/05/2024
- Divisa: EUR
- Costes indirectos: 3 %
- IVA: 21 %

## C Cimentaciones

### CZ Recalces

#### CZX Retacados

**CZX030** m³ Retacado con mortero expansivo, en recalce de cimentación.
Retacado mediante inyección de mortero expansivo, sin retracción, de alta resistencia inicial, hasta colmatar el espacio resultante entre la cimentación existente y la nueva cimentación, así como las oquedades que pudieran quedar tras finalizar la fase de hormigonado durante los trabajos de recalce de cimiento, realizados por bataches en fases sucesivas. Incluso pasta de yeso y masilla para el sellado del espacio entre la cimentación y el recalce.
Incluye: Limpieza de la cara superior del recalce de la cimentación. Humectación de las superficies de contacto. Sellado del espacio entre cimentación y recalce. Colocación de las boquillas de inyección. Inyección del mortero expansivo. Retirada del yeso y los escombros. Limpieza del elemento. Carga de escombros sobre camión o contenedor.
Criterio de medición de proyecto: Volumen medido según documentación gráfica de Proyecto.
Criterio de medición de obra: Se medirá el volumen realmente ejecutado según especificaciones de Proyecto.

| Código | Ud | Descripción | Rendimiento | Precio | Importe |
|---|---|---|---|---|---|
| mt09rec020 | kg | Mortero fluido a base de cemento, ligeramente expansivo (3% del volumen), para espesores comprendidos entre 10 y 30 mm, con 95 MPa de resistencia a flexotracción y 10 MPa de resistencia a compresión a 28 días, para retacados en recalces de cimentación. (material) | 2020 | 0.61 | 1232.200 |
| mt09pye010b | m³ | Pasta de yeso de construcción B1, según UNE-EN 13279-1. (material) | 0.03 | 148.5 | 4.455 |
| mt09rec030 | kg | Masilla de sellado, de resina epoxi. (material) | 2 | 9.72 | 19.440 |
| mq06eim010 | h | Equipo de inyección manual de morteros fluidos y resinas. (maquinaria) | 2.55 | 1.72 | 4.386 |
| mq06eim020 | Ud | Boquilla de inyección para equipo de inyección manual de morteros fluidos y resinas. (maquinaria) | 11.592 | 0.52 | 6.028 |
| mo042 | h | Oficial 1ª estructurista. (mano de obra) | 2.615 | 23.03 | 60.223 |
| mo089 | h | Ayudante estructurista. (mano de obra) | 1.308 | 21.86 | 28.593 |
| % | % | Costes directos complementarios | 2 % | 1355.325 | 27.107 |
|  |  | Costes directos |  |  | 1382.432 |

Residuos:
- colocación: mt09rec020; factor de residuo 0.0063
- colocación: mt09pye010b Pasta de yeso de construcción B1, según UNE-EN 13279-1; factor de residuo 0.015
- colocación: mt09rec030 Masilla de sellado, de resina epoxi; factor de residuo 0.03

## Recursos

**mt09rec020** kg Mortero fluido a base de cemento
Datos técnicos: Coste energético 7.204 MJ; Emisión de CO2 0.454 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt09pye010b** m³ Pasta de yeso de construcción B1, según UNE-EN 13279-1
Datos técnicos: Coste energético 3829.241 MJ; Emisión de CO2 183.696 kg; Código LER 17 08 02; Masa del elemento 1150 kg; Volumen 1.15 m3
Residuos:
- embalaje: re150101 Envases de papel y cartón; rendimiento 9 kg
- embalaje: re170201 Madera; rendimiento 0.421 kg
- embalaje: re170203 Plástico; rendimiento 0.9 kg

**mt09rec030** kg Masilla de sellado, de resina epoxi
Datos técnicos: Coste energético 86.761 MJ; Emisión de CO2 3.294 kg; Código LER 17 09 04; Masa del elemento 1 kg; Volumen 0.000667 m3
Residuos:
- embalaje: re170203 Plástico; rendimiento 0.003 kg
