# Demolición de escalera de madera

- Propiedad del archivo: CYPE Ingenieros S.A.
- Formato: FIEBDC-3/2016
- Programa: Generador de precios de la construcción. CYPE Ingenieros, S.A.
- Fecha: 21/05/2024
- Divisa: EUR
- Costes indirectos: 3 %
- IVA: 21 %

## D Demoliciones

### DE Estructuras

#### DEM Madera

**DEM060** m² Demolición de escalera de madera.
Demolición de escalera de estructura, peldaños y barandilla de madera, con medios manuales y motosierra, y carga manual sobre camión o contenedor.
Incluye: Demolición del elemento. Fragmentación de los escombros en piezas manejables. Retirada y acopio de escombros. Limpieza de los restos de obra. Carga manual de escombros sobre camión o contenedor.
Criterio de medición de proyecto: Superficie medida según documentación gráfica de Proyecto.
Criterio de medición de obra: Se medirá la superficie realmente demolida según especificaciones de Proyecto.

| Código | Ud | Descripción | Rendimiento | Precio | Importe |
|---|---|---|---|---|---|
| mq09sie010 | h | Motosierra a gasolina, de 50 cm de espada y 2 kW de potencia. (maquinaria) | 0.522 | 3.36 | 1.754 |
| mo112 | h | Peón especializado construcción. (mano de obra) | 0.558 | 21.12 | 11.785 |
| mo113 | h | Peón ordinario construcción. (mano de obra) | 0.186 | 20.78 | 3.865 |
| % | % | Costes directos complementarios | 2 % | 17.404 | 0.348 |
|  |  | Costes directos |  |  | 17.752 |

Residuos:
- demolición: ruo170201 Madera. (componente de residuo); rendimiento 23.875 kg; Código LER 17 02 01; Masa del elemento 1 kg; Volumen 0.000909 m3
