# Retirada de panel o manta de aislante, en partición

- Propiedad del archivo: CYPE Ingenieros S.A.
- Formato: FIEBDC-3/2016
- Programa: Generador de precios de la construcción. CYPE Ingenieros, S.A.
- Fecha: 10/06/2024
- Divisa: EUR
- Costes indirectos: 3 %
- IVA: 21 %

## D Demoliciones

### DN Aislamientos e impermeabilizaciones

#### DNP Particiones

**DNP010** m² Retirada de panel o manta de aislante, en partición.
Retirada de panel o manta de aislante, en partición de 2 o más hojas, con una de las hojas previamente demolida, con medios manuales, sin afectar a la estabilidad de los elementos constructivos contiguos, y carga manual sobre camión o contenedor.
Incluye: Retirada del elemento. Acopio del material retirado. Limpieza de los restos de obra. Carga manual del material retirado y restos de obra sobre camión o contenedor.
Criterio de medición de proyecto: Superficie medida según documentación gráfica de Proyecto.
Criterio de medición de obra: Se medirá la superficie realmente desmontada según especificaciones de Proyecto.

| Código | Ud | Descripción | Rendimiento | Precio | Importe |
|---|---|---|---|---|---|
| mo113 | h | Peón ordinario construcción. (mano de obra) | 0.031 | 20.78 | 0.644 |
| % | % | Costes directos complementarios | 2 % | 0.644 | 0.013 |
|  |  | Costes directos |  |  | 0.657 |

Residuos:
- demolición: ruo170604 Materiales de aislamiento distintos de los especificados en los códigos 17 06 01 y 17 06 03. (componente de residuo); rendimiento 1.2 kg; Código LER 17 06 04; Masa del elemento 1 kg; Volumen 0.001667 m3
