# Refuerzo de fábrica de ladrillo cerámico cara vista, con entramado de perfiles metálicos

- Propiedad del archivo: CYPE Ingenieros S.A.
- Formato: FIEBDC-3/2016
- Programa: Generador de precios de la construcción. CYPE Ingenieros, S.A.
- Fecha: 10/06/2024
- Divisa: EUR
- Costes indirectos: 3 %
- IVA: 21 %

## F Fachadas y particiones

### FF Fábrica no estructural

#### FFY Reconstrucciones, reparaciones y refuerzos

**FFY041** m² Refuerzo de fábrica de ladrillo cerámico cara vista, con entramado de perfiles metálicos.
Refuerzo de la cara interior de fábrica de ladrillo cerámico cara vista, mediante entramado de acero laminado S235JR, en pieza simple de perfiles laminados en caliente de las series L, LD, T, redondo, cuadrado, rectangular y pletina, acabado con imprimación antioxidante y fijado a los forjados y a la fábrica con tacos de expansión (5 ud/m²), cuantía de acero 10 kg/m².
Criterio de valoración económica: El precio incluye los cortes y los despuntes.
Incluye: Limpieza y preparación del plano de apoyo. Replanteo y marcado de los ejes. Colocación y fijación provisional del elemento. Nivelación y aplomado. Colocación del elemento con soldadura. Fijación del entramado a la fábrica y al forjado mediante tacos de expansión.
Criterio de medición de proyecto: Superficie medida según documentación gráfica de Proyecto.
Criterio de medición de obra: Se medirá la superficie realmente ejecutada según especificaciones de Proyecto.

| Código | Ud | Descripción | Rendimiento | Precio | Importe |
|---|---|---|---|---|---|
| mt07aaa012 | Ud | Taco de expansión M6, FISCHER FNA II 6X30/5". (material) | 5 | 0.47 | 2.350 |
| mt07ala240ci | kg | Acero laminado UNE-EN 10025 S235JR, en pieza simple de perfiles laminados en caliente de las series L, LD, T, redondo, cuadrado, rectangular y pletina, acabado con imprimación antioxidante, conformando elementos de anclaje, trabajado en taller, para fijar en obra mecánicamente con tacos de expansión, de aplicación en refuerzos estructurales. (material) | 10 | 1.66 | 16.600 |
| mq08sol020 | h | Equipo y elementos auxiliares para soldadura eléctrica. (maquinaria) | 0.58 | 3.42 | 1.984 |
| mo019 | h | Oficial 1ª soldador. (mano de obra) | 0.575 | 22.42 | 12.892 |
| mo094 | h | Ayudante montador de estructura metálica. (mano de obra) | 0.805 | 21.86 | 17.597 |
| % | % | Costes directos complementarios | 2 % | 51.423 | 1.028 |
|  |  | Costes directos |  |  | 52.451 |

Residuos:
- colocación: mt07aaa012 Taco de expansión M6, FISCHER FNA II 6X30/5"; factor de residuo 0.00364706
- colocación: mt07ala240ci; factor de residuo 0.0045

## Recursos

**mt07aaa012** Ud Taco de expansión M6, FISCHER FNA II 6X30/5"
Datos técnicos: Coste energético 0.455 MJ; Emisión de CO2 0.046 kg; Código LER 17 04 05; Masa del elemento 0.017 kg; Volumen 0.000008 m3
Residuos:
- embalaje: re150101 Envases de papel y cartón. (componente de residuo); rendimiento 0.001 kg; Código LER 15 01 01; Masa del elemento 1 kg; Volumen 0.001333 m3

**mt07ala240ci** kg Acero laminado UNE-EN 10025 S235JR
Datos técnicos: Coste energético 9.830 MJ; Emisión de CO2 0.510 kg; Código LER 17 04 05; Masa del elemento 1 kg; Volumen 0.000476 m3
