# Muro cortina de aluminio

- Propiedad del archivo: CYPE Ingenieros S.A.
- Formato: FIEBDC-3/2016
- Programa: Generador de precios de la construcción. CYPE Ingenieros, S.A.
- Fecha: 21/05/2024
- Divisa: EUR
- Costes indirectos: 3 %
- IVA: 21 %

## F Fachadas y particiones

### FM Muros cortina

#### FMC Aluminio

**FMC010** m² Muro cortina de aluminio.
Suministro y montaje de cerramiento de muro cortina de aluminio realizado mediante el sistema de tapetas, compuesto por un entramado de perfiles de aluminio lacado en color, formando una retícula con una separación entre montantes verticales de 1,60 m y una distancia entre ejes de forjado de 3,40 m, comprendiendo tres divisiones en cada planta, secciones de 60x140 mm y 4 mm de espesor en montantes y de 60x80 mm y 2 mm de espesor en parteluces; ventanas integradas con hoja oculta, invisible desde el exterior del muro cortina, empleando como sistema de fijación del acristalamiento silicona estructural en los cuatro lados; anclajes de acero cincados por inmersión en baño de zinc con regulación tridimensional, compuestos por placa embebida previamente en el forjado con garras y angular para fijación de los montantes verticales al edificio, perfil de unión entre parteluces y montantes, rotura del puente térmico, remates especiales de muro a obra realizados en chapa de aluminio y sellados en frío con cordón continuo de silicona negra neutra por el exterior; con cerramiento compuesto de un 60% de superficie opaca de antepechos sin acristalamiento exterior, cantos de forjado y falsos techos, formada por panel aislante compuesto de chapa de aluminio lacado, por el exterior, bandeja de chapa de aluminio lacado, por el interior y relleno de alma aislante de 30 mm de espesor, un 32% de superficie transparente fija realizada con luna reflectante de alto vacío de 6 mm, sin templar por el exterior, cámara de aire deshidratada de 12 mm y luna incolora de 6 mm por el interior y un 8% de superficie transparente. Totalmente montado.
Incluye: Preparación de las bases de fijación para recibir los sistemas de anclaje del muro cortina. Replanteo de los ejes primarios del entramado. Presentación y sujeción previa a la estructura del edificio de los ejes primarios del entramado. Alineación, aplomado y nivelación de los perfiles primarios. Sujeción definitiva del entramado primario. Preparación del sistema de recepción del entramado secundario. Presentación y sujeción previa al entramado de los perfiles secundarios. Alineación, aplomado y nivelación de los perfiles secundarios. Sujeción definitiva del entramado secundario. Preparación y presentación de los paneles aislantes y acristalamientos. Sujeción a los marcos del entramado. Sellado final de estanqueidad.
Criterio de medición de proyecto: Superficie medida según documentación gráfica de Proyecto.
Criterio de medición de obra: Se medirá la superficie realmente ejecutada según especificaciones de Proyecto.

| Código | Ud | Descripción | Rendimiento | Precio | Importe |
|---|---|---|---|---|---|
| mt25mco010a | m² | Estructura muro cortina, sistema de tapetas atornilladas y remate exterior embellecedor de tapajuntas clipado. (material) | 1 | 160.5 | 160.500 |
| mt25mco020 | m² | Panel de chapa de aluminio, formado por dos láminas de aluminio de 1,5 mm de espesor, lacadas a una cara y alma de material aislante de 30 mm de espesor. (material) | 0.6 | 138.73 | 83.238 |
| mt25mco030a | m² | Doble acristalamiento sobre muro cortina, luna sin templar por el exterior. (material) | 0.32 | 92.21 | 29.507 |
| mt25mco040a | m² | Ventana de apertura sobre muro cortina, sistema de tapetas atornilladas y remate exterior embellecedor de tapajuntas clipado. (material) | 0.08 | 235.34 | 18.827 |
| mt25mco050 | m² | Repercusión de remates y anclajes varios. (material) | 1 | 25 | 25.000 |
| mo018 | h | Oficial 1ª cerrajero. (mano de obra) | 0.547 | 22.42 | 12.264 |
| mo059 | h | Ayudante cerrajero. (mano de obra) | 0.547 | 21.06 | 11.520 |
| mo049 | h | Oficial 1ª montador de muro cortina. (mano de obra) | 1.597 | 22.74 | 36.316 |
| mo096 | h | Ayudante montador de muro cortina. (mano de obra) | 2.281 | 21.02 | 47.947 |
| % | % | Costes directos complementarios | 2 % | 425.119 | 8.502 |
|  |  | Costes directos |  |  | 433.621 |

Residuos:
- colocación: mt25mco020; factor de residuo 0.024
- colocación: mt25mco030a Doble acristalamiento sobre muro cortina, luna sin templar por el exterior; factor de residuo 0.0055
- colocación: mt25mco050 Repercusión de remates y anclajes varios; factor de residuo 0.00637733

## Recursos

**mt25mco010a** m² Estructura muro cortina, sistema de tapetas atornilladas y remate exterior embellecedor de tapajuntas clipado
Datos técnicos: Coste energético 849.603 MJ; Emisión de CO2 61.234 kg
Residuos:
- embalaje: re150101 Envases de papel y cartón. (componente de residuo); rendimiento 0.115 kg; Código LER 15 01 01; Masa del elemento 1 kg; Volumen 0.001333 m3
- embalaje: re170201 Madera. (componente de residuo); rendimiento 0.063 kg; Código LER 17 02 01; Masa del elemento 1 kg; Volumen 0.000909 m3
- embalaje: re170203 Plástico. (componente de residuo); rendimiento 0.08 kg; Código LER 17 02 03; Masa del elemento 1 kg; Volumen 0.001667 m3
- embalaje: re170604 Materiales de aislamiento distintos de los especificados en los códigos 17 06 01 y 17 06 03. (componente de residuo); rendimiento 0.016 kg; Código LER 17 06 04; Masa del elemento 1 kg; Volumen 0.001667 m3

**mt25mco020** m² Panel de chapa de aluminio
Datos técnicos: Coste energético 992.965 MJ; Emisión de CO2 66.904 kg; Código LER 17 04 02; Masa del elemento 9.2 kg; Volumen 0.006133 m3
Residuos:
- embalaje: re170203 Plástico; rendimiento 0.032 kg

**mt25mco030a** m² Doble acristalamiento sobre muro cortina, luna sin templar por el exterior
Datos técnicos: Coste energético 561.846 MJ; Emisión de CO2 42.037 kg; Código LER 17 02 02; Masa del elemento 37.5 kg; Volumen 0.0375 m3
Residuos:
- embalaje: re170604 Materiales de aislamiento distintos de los especificados en los códigos 17 06 01 y 17 06 03; rendimiento 0.016 kg

**mt25mco040a** m² Ventana de apertura sobre muro cortina
Datos técnicos: Coste energético 894.848 MJ; Emisión de CO2 62.732 kg
Residuos:
- embalaje: re150101 Envases de papel y cartón; rendimiento 0.115 kg
- embalaje: re170201 Madera; rendimiento 0.063 kg
- embalaje: re170203 Plástico; rendimiento 0.08 kg
- embalaje: re170604 Materiales de aislamiento distintos de los especificados en los códigos 17 06 01 y 17 06 03; rendimiento 0.016 kg

**mt25mco050** m² Repercusión de remates y anclajes varios
Datos técnicos: Coste energético 19.976 MJ; Emisión de CO2 1.030 kg; Código LER 17 04 05; Masa del elemento 1.72 kg; Volumen 0.000819 m3
Residuos:
- embalaje: re170203 Plástico; rendimiento 0.032 kg
