# Sistema ETICS Webertherm Mineral "WEBER" de aislamiento térmico por el exterior de fachadas

- Propiedad del archivo: CYPE Ingenieros S.A.
- Formato: FIEBDC-3/2016
- Programa: Generador de precios de la construcción. CYPE Ingenieros, S.A.
- Fecha: 21/05/2024
- Divisa: EUR
- Costes indirectos: 3 %
- IVA: 21 %

## F Fachadas y particiones

### FS Fachadas ETICS

#### FSM Revestimiento continuo mineral o sintético

**FSM112** m² Sistema ETICS Webertherm Mineral "WEBER" de aislamiento térmico por el exterior de fachadas.
Aislamiento térmico por el exterior de fachadas, con el sistema Webertherm Mineral "WEBER", con ETE 18/0165, compuesto por: dos capas del mismo espesor de mortero de cal, aislante térmico y acústico Webertherm Aislone "WEBER", de color amarillo, aplicado manualmente, de 60 mm de espesor total, armado con malla de fibra de vidrio antiálcalis, Webertherm Malla 200 "WEBER", de 7x6,5 mm de luz de malla, 195 g/m² de masa superficial y 0,65 mm de espesor; fijación mecánica de la malla de fibra de vidrio al soporte con espiga de polipropileno con clavo de plástico reforzado con fibra de vidrio, Webertherm Espiga H3 "WEBER"; capa de acabado de mortero monocapa de ligantes mixtos reforzado con fibras, Webertherm Clima "WEBER", aplicado manualmente, color blanco, gama Estándar, acabado raspado, sobre imprimación reguladora de la absorción, Weberprim TP05 "WEBER". Incluso perfiles de arranque "WEBER", de aluminio, perfiles para formación de goterones Webertherm CG "WEBER", de PVC con malla y perfiles de esquina "WEBER", de PVC con malla.
Criterio de valoración económica: El precio incluye la ejecución de remates en los encuentros con paramentos y revestimientos u otros elementos recibidos en su superficie.
Incluye: Preparación de la superficie soporte. Colocación del perfil de arranque. Aplicación del mortero termoaislante. Colocación del resto de perfiles. Resolución de los puntos singulares. Formación de juntas. Aplicación del mortero decorativo.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28maw200c | m | Perfil de arranque "WEBER", de aluminio, de 60 mm de anchura y 0,88 mm de espesor, con goterón, para nivelación y soporte de los paneles aislantes de los sistemas de aislamiento térmico por el exterior sobre la línea de zócalo; incluso kit de fijación para perfil. (material) | 0.17 | 4.77 | 0.811 |
| mt28maw010e | kg | Mortero de cal, aislante térmico y acústico Webertherm Aislone "WEBER", de color amarillo, compuesto por conglomerantes hidráulicos, cargas minerales, aligerantes, fibras de vidrio de alta dispersión y aditivos especiales, impermeable y transpirable, para aplicar con llana, CSI W1 T1, según UNE-EN 998-1, absorción de agua por capilaridad menor de 0,4 kg/m² min½ según UNE-EN 1015-18, conductividad térmica 0,042 W/(mK). (material) | 9.6 | 4.34 | 41.664 |
| mt16pew040b | Ud | Espiga de polipropileno con clavo de plástico reforzado con fibra de vidrio, Webertherm Espiga H3 "WEBER", de 95 mm de longitud, para fijación de paneles aislantes. (material) | 1 | 0.3 | 0.300 |
| mt28maw050j | m² | Malla de fibra de vidrio antiálcalis, Webertherm Malla 200 "WEBER", de 7x6,5 mm de luz de malla, 195 g/m² de masa superficial, 0,65 mm de espesor y de 0,11x50 m, para armar morteros. (material) | 1.1 | 1.93 | 2.123 |
| mt28maw250b | m | Perfil de PVC con malla de fibra de vidrio antiálcalis, Webertherm CG "WEBER", para formación de goterones. (material) | 0.17 | 7.78 | 1.323 |
| mt28maw230a | m | Perfil de esquina Webertherm "WEBER", de PVC, con malla incorporada de fibra de vidrio de 9 y 10 cm de anchura a cada lado del perfil, para refuerzo de cantos. (material) | 0.3 | 1.35 | 0.405 |
| mt28maw240b | m | Perfil de cierre lateral Webertherm "WEBER", de aluminio, de 60 mm de anchura. (material) | 0.3 | 8.74 | 2.622 |
| mt09moc005c | kg | Imprimación reguladora de la absorción, Weberprim TP05 "WEBER", para la fijación de soportes disgregables y mejorar la adherencia de los soportes absorbentes. (material) | 0.2 | 8.22 | 1.644 |
| mt28mpc010a | kg | Mortero monocapa de ligantes mixtos reforzado con fibras, Webertherm Clima "WEBER", color blanco, gama Estándar, acabado raspado, compuesto de cemento blanco, cal, fibras de vidrio de alta dispersión, áridos de granulometría compensada, aditivos orgánicos, pigmentos minerales y resinas hidrófugas redispersables, para aplicar con llana, tipo OC CSIII W2, según UNE-EN 998-1. (material) | 18 | 0.67 | 12.060 |
| mo039 | h | Oficial 1ª revocador. (mano de obra) | 0.437 | 22.13 | 9.671 |
| mo079 | h | Ayudante revocador. (mano de obra) | 0.437 | 21.02 | 9.186 |
| % | % | Costes directos complementarios | 2 % | 81.809 | 1.636 |
|  |  | Costes directos |  |  | 83.445 |

Residuos:
- colocación: mt28maw200c; factor de residuo 0.048
- colocación: mt28maw010e; factor de residuo 0.0066
- colocación: mt28maw050j; factor de residuo 0.055
- colocación: mt28maw250b Perfil de PVC con malla de fibra de vidrio antiálcalis, Webertherm CG "WEBER", para formación de goterones; factor de residuo 0.048
- colocación: mt28maw230a; factor de residuo 0.048
- colocación: mt09moc005c; factor de residuo 0.03
- colocación: mt28mpc010a; factor de residuo 0.017017

## Recursos

**mt28maw200c** m Perfil de arranque "WEBER"
Datos técnicos: Coste energético 45.264 MJ; Emisión de CO2 3.320 kg; Código LER 17 04 02; Masa del elemento 0.4 kg; Volumen 0.000267 m3
Residuos:
- embalaje: re170203 Plástico. (componente de residuo); rendimiento 0.005 kg; Código LER 17 02 03; Masa del elemento 1 kg; Volumen 0.001667 m3

**mt28maw010e** kg Mortero de cal, aislante térmico y acústico Webertherm Aislone "WEBER"
Datos técnicos: Coste energético 4.268 MJ; Emisión de CO2 0.262 kg; Código LER 17 01 01; Masa del elemento 1 kg; Volumen 0.000667 m3
Residuos:
- embalaje: re150101 Envases de papel y cartón. (componente de residuo); rendimiento 0.014 kg; Código LER 15 01 01; Masa del elemento 1 kg; Volumen 0.001333 m3

**mt16pew040b** Ud Espiga de polipropileno con clavo de plástico reforzado con fibra de vidrio
Datos técnicos: Coste energético 0.318 MJ; Emisión de CO2 0.070 kg
Residuos:
- embalaje: re150101 Envases de papel y cartón; rendimiento 0.072 kg

**mt28maw050j** m² Malla de fibra de vidrio antiálcalis
Datos técnicos: Coste energético 15.950 MJ; Emisión de CO2 0.784 kg; Código LER 17 02 03; Masa del elemento 0.195 kg; Volumen 0.000325 m3
Residuos:
- embalaje: re170203 Plástico; rendimiento 0.024 kg

**mt28maw250b** m Perfil de PVC con malla de fibra de vidrio antiálcalis, Webertherm CG "WEBER", para formación de goterones
Datos técnicos: Coste energético 11.900 MJ; Emisión de CO2 0.855 kg; Código LER 17 02 03; Masa del elemento 0.2 kg; Volumen 0.000333 m3
Residuos:
- embalaje: re170203 Plástico; rendimiento 0.005 kg

**mt28maw230a** m Perfil de esquina Webertherm "WEBER"
Datos técnicos: Coste energético 11.900 MJ; Emisión de CO2 0.855 kg; Código LER 17 02 03; Masa del elemento 0.2 kg; Volumen 0.000333 m3
Residuos:
- embalaje: re170203 Plástico; rendimiento 0.005 kg

**mt09moc005c** kg Imprimación reguladora de la absorción
Datos técnicos: Coste energético 75.527 MJ; Emisión de CO2 2.872 kg; Código LER 17 09 04; Masa del elemento 1 kg; Volumen 0.000667 m3
Residuos:
- embalaje: re170203 Plástico; rendimiento 0.003 kg

**mt28mpc010a** kg Mortero monocapa de ligantes mixtos reforzado con fibras
Datos técnicos: Coste energético 3.340 MJ; Emisión de CO2 0.250 kg; Código LER 17 01 01; Masa del elemento 1 kg; Volumen 0.000667 m3
