# Interruptor crepuscular modular

- Propiedad del archivo: CYPE Ingenieros S.A.
- Formato: FIEBDC-3/2016
- Programa: Generador de precios de la construcción. CYPE Ingenieros, S.A.
- Fecha: 21/05/2024
- Divisa: EUR
- Costes indirectos: 3 %
- IVA: 21 %

## I Instalaciones

### IE Eléctricas

#### IEX Aparamenta

**IEX130** Ud Interruptor crepuscular modular.
Interruptor crepuscular, con célula fotoeléctrica. Totalmente montado, conexionado y probado.
Incluye: Replanteo. Montaje, fijación y nivelación. Conexionado.
Criterio de medición de proyecto: Número de unidades previstas, según documentación gráfica de Proyecto.
Criterio de medición de obra: Se medirá el número de unidades realmente ejecutadas según especificaciones de Proyecto.

| Código | Ud | Descripción | Rendimiento | Precio | Importe |
|---|---|---|---|---|---|
| mt35cgm080a | Ud | Interruptor crepuscular con célula fotoeléctrica, incluso accesorios de montaje. (material) | 1 | 174.9 | 174.900 |
| mo003 | h | Oficial 1ª electricista. (mano de obra) | 0.268 | 22.74 | 6.094 |
| % | % | Costes directos complementarios | 2 % | 180.994 | 3.620 |
|  |  | Costes directos |  |  | 184.614 |

## Recursos

**mt35cgm080a** Ud Interruptor crepuscular con célula fotoeléctrica, incluso accesorios de montaje
Datos técnicos: Coste energético 12.231 MJ; Emisión de CO2 0.675 kg
Residuos:
- embalaje: re150101 Envases de papel y cartón. (componente de residuo); rendimiento 0.038 kg; Código LER 15 01 01; Masa del elemento 1 kg; Volumen 0.001333 m3
