# Sellado de paso de tubería metálica con aislamiento, con revestimiento intumescente y panel de lana mineral. Sistema "PROMAT"

- Propiedad del archivo: CYPE Ingenieros S.A.
- Formato: FIEBDC-3/2016
- Programa: Generador de precios de la construcción. CYPE Ingenieros, S.A.
- Fecha: 21/05/2024
- Divisa: EUR
- Costes indirectos: 3 %
- IVA: 21 %

## I Instalaciones

### IO Contra incendios

#### IOJ Protección pasiva contra incendios: instalaciones

**IOJ122** Ud Sellado de paso de tubería metálica con aislamiento, con revestimiento intumescente y panel de lana mineral. Sistema "PROMAT".
Sellado de paso de tubería metálica, de 110 de diámetro exterior, con aislamiento local no interrumpido, a través de una abertura de 100 cm², en muro de 15 cm de espesor, para protección pasiva contra incendios y garantizar la resistencia al fuego EI 90, según UNE-EN 1366-3, con panel rígido de lana mineral, según UNE-EN 13162, no revestido, de 80 mm de espesor, 145 kg/m³ de densidad, revestido por su cara exterior con una capa de 1 mm de espesor de revestimiento en base acuosa Promastop-CC "PROMAT".
Criterio de valoración económica: El precio no incluye el aislamiento de la tubería.
Incluye: Limpieza y preparación del paramento. Aplicación del sellador. Corte y colocación de los paneles. Inserción del material de relleno. Aplicación del sellador. Limpieza final.
Criterio de medición de proyecto: Número de unidades previstas, según documentación gráfica de Proyecto.
Criterio de medición de obra: Se medirá el número de unidades realmente ejecutadas según especificaciones de Proyecto.

| Código | Ud | Descripción | Rendimiento | Precio | Importe |
|---|---|---|---|---|---|
| mt16lra020ggs | m² | Panel rígido de lana mineral, según UNE-EN 13162, no revestido, de 80 mm de espesor, resistencia térmica 2,05 m²K/W, conductividad térmica 0,039 W/(mK), Euroclase A1 de reacción al fuego según UNE-EN 13501-1, capacidad de absorción de agua a corto plazo <=1 kg/m² y factor de resistencia a la difusión del vapor de agua 1,3. (material) | 0.01 | 33.52 | 0.335 |
| mt41php050a | kg | Revestimiento en base acuosa Promastop-CC "PROMAT", Euroclase B-s1, d0 de reacción al fuego, según UNE-EN 13501-1, apto para ser pintado, clase X, según EOTA TR024. (material) | 0.041 | 16.9 | 0.693 |
| mo113 | h | Peón ordinario construcción. (mano de obra) | 0.066 | 20.78 | 1.371 |
| % | % | Costes directos complementarios | 2 % | 2.399 | 0.048 |
|  |  | Costes directos |  |  | 2.447 |

Residuos:
- colocación: mt16lra020ggs; factor de residuo 0.024
- colocación: mt41php050a; factor de residuo 0.0275

## Recursos

**mt16lra020ggs** m² Panel rígido de lana mineral
Datos técnicos: Coste energético 696.774 MJ; Emisión de CO2 18.164 kg; Código LER 17 06 04; Masa del elemento 12 kg; Volumen 0.02 m3
Residuos:
- embalaje: re170203 Plástico. (componente de residuo); rendimiento 0.034 kg; Código LER 17 02 03; Masa del elemento 1 kg; Volumen 0.001667 m3

**mt41php050a** kg Revestimiento en base acuosa Promastop-CC "PROMAT"
Datos técnicos: Coste energético 58.180 MJ; Emisión de CO2 2.326 kg; Código LER 17 09 04; Masa del elemento 1 kg; Volumen 0.000667 m3
Residuos:
- embalaje: re170203 Plástico; rendimiento 0.045 kg
