# Aislamiento térmico por el exterior, en fachada autoportante, pasante y ventilada

- Propiedad del archivo: CYPE Ingenieros S.A.
- Formato: FIEBDC-3/2016
- Programa: Generador de precios de la construcción. CYPE Ingenieros, S.A.
- Fecha: 11/06/2024
- Divisa: EUR
- Costes indirectos: 3 %
- IVA: 21 %

## N Aislamientos e impermeabilizaciones

### NA Aislamientos térmicos

#### NAQ Fachadas ventiladas

**NAQ020** m² Aislamiento térmico por el exterior, en fachada autoportante, pasante y ventilada.
Aislamiento térmico por el exterior, en fachada autoportante, pasante y ventilada, con panel rígido de lana mineral, según UNE-EN 13162, no revestido de doble densidad, de 40 mm de espesor, resistencia térmica 1,15 m²K/W, conductividad térmica 0,034 W/(mK). Colocación en obra: a tope, con fijaciones mecánicas.
Incluye: Replanteo y corte del aislamiento. Colocación del aislamiento. Fijación del aislamiento. Resolución de puntos singulares.
Criterio de medición de proyecto: Superficie medida según documentación gráfica de Proyecto.
Criterio de medición de obra: Se medirá la superficie realmente ejecutada según especificaciones de Proyecto.

| Código | Ud | Descripción | Rendimiento | Precio | Importe |
|---|---|---|---|---|---|
| mt16lra020abl | m² | Panel rígido de lana mineral, según UNE-EN 13162, no revestido de doble densidad, de 40 mm de espesor, resistencia térmica 1,15 m²K/W, conductividad térmica 0,034 W/(mK), impermeable al agua de lluvia, Euroclase A1 de reacción al fuego según UNE-EN 13501-1, capacidad de absorción de agua a corto plazo <=1 kg/m² y factor de resistencia a la difusión del vapor de agua 1,3. (material) | 1.05 | 15.28 | 16.044 |
| mt16aaa020ab | Ud | Fijación mecánica para paneles aislantes de lana mineral, colocados directamente sobre la superficie soporte. (material) | 4 | 0.2 | 0.800 |
| mo054 | h | Oficial 1ª montador de aislamientos. (mano de obra) | 0.087 | 22.74 | 1.978 |
| mo101 | h | Ayudante montador de aislamientos. (mano de obra) | 0.044 | 21.02 | 0.925 |
| % | % | Costes directos complementarios | 2 % | 19.747 | 0.395 |
|  |  | Costes directos |  |  | 20.142 |

Residuos:
- colocación: mt16lra020abl; factor de residuo 0.0270844

## Recursos

**mt16lra020abl** m² Panel rígido de lana mineral
Datos técnicos: Coste energético 95.633 MJ; Emisión de CO2 2.557 kg; Código LER 17 06 04; Masa del elemento 1.6 kg; Volumen 0.002667 m3
Residuos:
- embalaje: re170203 Plástico. (componente de residuo); rendimiento 0.033 kg; Código LER 17 02 03; Masa del elemento 1 kg; Volumen 0.001667 m3

**mt16aaa020ab** Ud Fijación mecánica para paneles aislantes de lana mineral, colocados directamente sobre la superficie soporte
Datos técnicos: Coste energético 0.233 MJ; Emisión de CO2 0.071 kg
Residuos:
- embalaje: re150101 Envases de papel y cartón. (componente de residuo); rendimiento 0.072 kg; Código LER 15 01 01; Masa del elemento 1 kg; Volumen 0.001333 m3
