# Aislamiento acústico a ruido aéreo, sobre la instalación empotrada en el falso techo, con módulos de lana mineral

- Propiedad del archivo: CYPE Ingenieros S.A.
- Formato: FIEBDC-3/2016
- Programa: Generador de precios de la construcción. CYPE Ingenieros, S.A.
- Fecha: 21/05/2024
- Divisa: EUR
- Costes indirectos: 3 %
- IVA: 21 %

## N Aislamientos e impermeabilizaciones

### NB Aislamientos acústicos

#### NBT Falsos techos

**NBT060** Ud Aislamiento acústico a ruido aéreo, sobre la instalación empotrada en el falso techo, con módulos de lana mineral.
Aislamiento acústico a ruido aéreo sobre la instalación empotrada en el falso techo, con módulo aislante autoportante de lana mineral, de 725x725x130 mm, revestido por la cara inferior con un velo mineral y por la cara superior con una lámina de aluminio.
Criterio de valoración económica: El precio no incluye el falso techo.
Incluye: Corte y ajuste del aislamiento. Colocación del aislamiento.
Criterio de medición de proyecto: Número de unidades previstas, según documentación gráfica de Proyecto.
Criterio de medición de obra: Se medirá el número de unidades realmente ejecutadas según especificaciones de Proyecto.

| Código | Ud | Descripción | Rendimiento | Precio | Importe |
|---|---|---|---|---|---|
| mt16par300a | Ud | Módulo aislante autoportante de lana mineral, de 725x725x130 mm, revestido por la cara inferior con un velo mineral y por la cara superior con una lámina de aluminio, Euroclase A1 de reacción al fuego según UNE-EN 13501-1, como barrera acústica en plenums, sobre la instalación empotrada en el falso techo. (material) | 1 | 168.9 | 168.900 |
| mo054 | h | Oficial 1ª montador de aislamientos. (mano de obra) | 0.076 | 22.74 | 1.728 |
| mo101 | h | Ayudante montador de aislamientos. (mano de obra) | 0.076 | 21.02 | 1.598 |
| % | % | Costes directos complementarios | 2 % | 172.226 | 3.445 |
|  |  | Costes directos |  |  | 175.671 |

Residuos:
- colocación: mt16par300a; factor de residuo 0.024

## Recursos

**mt16par300a** Ud Módulo aislante autoportante de lana mineral
Datos técnicos: Coste energético 249.887 MJ; Emisión de CO2 6.656 kg; Código LER 17 06 04; Masa del elemento 4.2 kg; Volumen 0.007 m3
Residuos:
- embalaje: re170203 Plástico. (componente de residuo); rendimiento 0.074 kg; Código LER 17 02 03; Masa del elemento 1 kg; Volumen 0.001667 m3
