# Drenaje de muro de hormigón en contacto con el terreno, parcialmente estanco, por su cara interior, con láminas nodulares

- Propiedad del archivo: CYPE Ingenieros S.A.
- Formato: FIEBDC-3/2016
- Programa: Generador de precios de la construcción. CYPE Ingenieros, S.A.
- Fecha: 21/05/2024
- Divisa: EUR
- Costes indirectos: 3 %
- IVA: 21 %

## N Aislamientos e impermeabilizaciones

### ND Drenajes

#### NDM Muros en contacto con el terreno

**NDM100** m² Drenaje de muro de hormigón en contacto con el terreno, parcialmente estanco, por su cara interior, con láminas nodulares.
Drenaje de muro de hormigón en contacto con el terreno, parcialmente estanco, por su cara interior, con lámina drenante nodular, con nódulos de 8 mm de altura, con malla incorporada de polietileno de alta densidad (PEAD/HDPE), resistencia a la compresión 70 kN/m², capacidad de drenaje 5 l/(s·m) y masa nominal 0,5 kg/m². Colocación en obra: con solapes, con los nódulos contra el muro, con tacos de expansión de polipropileno con espiga roscada (10 ud/m²). Incluso masilla elastómera monocomponente, para el sellado de orificios y banda autoadhesiva para estanqueización de solapes en láminas drenantes.
Criterio de valoración económica: El precio no incluye el revestimiento ni el perfil de ventilación.
Incluye: Corte y colocación de la lámina nodular. Sellado de los orificios. Colocación de la banda.
Criterio de medición de proyecto: Superficie medida según documentación gráfica de Proyecto.
Criterio de medición de obra: Se medirá la superficie realmente ejecutada según especificaciones de Proyecto.

| Código | Ud | Descripción | Rendimiento | Precio | Importe |
|---|---|---|---|---|---|
| mt15bas340a | Ud | Taco de expansión de polipropileno con espiga roscada. (material) | 10 | 0.11 | 1.100 |
| mt15bas330a | m² | Lámina drenante nodular, con nódulos de 8 mm de altura, con malla incorporada de polietileno de alta densidad (PEAD/HDPE), resistencia a la compresión 70 kN/m², capacidad de drenaje 5 l/(s·m) y masa nominal 0,5 kg/m². (material) | 1.1 | 7.34 | 8.074 |
| mt15bas030c | Ud | Cartucho de masilla elastómera monocomponente a base de poliuretano, de color marrón oscuro, de 600 ml, tipo F-25 HM según UNE-EN ISO 11600, de alta adherencia y de endurecimiento rápido, con elevadas propiedades elásticas, resistencia a la intemperie, al envejecimiento y a los rayos UV, apta para estar en contacto con agua potable, dureza Shore A aproximada de 35 y alargamiento en rotura > 600%, según UNE-EN ISO 11600. (material) | 0.4 | 6.38 | 2.552 |
| mt14baa010a | m | Banda autoadhesiva para estanqueización de solapes en láminas drenantes. (material) | 0.09 | 1.45 | 0.131 |
| mo032 | h | Oficial 1ª aplicador de productos impermeabilizantes. (mano de obra) | 0.183 | 22.13 | 4.050 |
| mo070 | h | Ayudante aplicador de productos impermeabilizantes. (mano de obra) | 0.183 | 21.02 | 3.847 |
| % | % | Costes directos complementarios | 2 % | 19.754 | 0.395 |
|  |  | Costes directos |  |  | 20.149 |

Residuos:
- colocación: mt15bas330a; factor de residuo 0.056784
- colocación: mt15bas030c; factor de residuo 0.06
- colocación: mt14baa010a Banda autoadhesiva para estanqueización de solapes en láminas drenantes; factor de residuo 0.06

## Recursos

**mt15bas340a** Ud Taco de expansión de polipropileno con espiga roscada
Datos técnicos: Coste energético 0.968 MJ; Emisión de CO2 0.090 kg
Residuos:
- embalaje: re150101 Envases de papel y cartón. (componente de residuo); rendimiento 0.072 kg; Código LER 15 01 01; Masa del elemento 1 kg; Volumen 0.001333 m3

**mt15bas330a** m² Lámina drenante nodular
Datos técnicos: Coste energético 70.949 MJ; Emisión de CO2 2.551 kg; Código LER 17 06 04; Masa del elemento 0.5 kg; Volumen 0.000833 m3
Residuos:
- embalaje: re170203 Plástico. (componente de residuo); rendimiento 0.025 kg; Código LER 17 02 03; Masa del elemento 1 kg; Volumen 0.001667 m3

**mt15bas030c** Ud Cartucho de masilla elastómera monocomponente a base de poliuretano
Datos técnicos: Coste energético 113.498 MJ; Emisión de CO2 5.521 kg; Código LER 17 09 04; Masa del elemento 0.72 kg; Volumen 0.00048 m3
Residuos:
- embalaje: re170203 Plástico; rendimiento 0.1 kg

**mt14baa010a** m Banda autoadhesiva para estanqueización de solapes en láminas drenantes
Datos técnicos: Coste energético 0.623 MJ; Emisión de CO2 0.024 kg; Código LER 17 06 04; Masa del elemento 0.0038 kg; Volumen 0.000006 m3
Residuos:
- embalaje: re170203 Plástico; rendimiento 0.001 kg
