# Electrobomba sumergible

- Propiedad del archivo: CYPE Ingenieros S.A.
- Formato: FIEBDC-3/2016
- Programa: Generador de precios de la construcción. CYPE Ingenieros, S.A.
- Fecha: 21/05/2024
- Divisa: EUR
- Costes indirectos: 3 %
- IVA: 21 %

## U Urbanización interior de la parcela

### UG Acumulación y gestión de aguas pluviales

#### UGS Sistemas de conducción de agua

**UGS020** Ud Electrobomba sumergible.
Electrobomba sumergible de acero inoxidable, caudal máximo 250 l/min, altura máxima de impulsión 10 m, con motor, de 0,9 kW, alimentación a 220/240 V y 50-60 Hz, con regulador de nivel incorporado y cable eléctrico de conexión de 10 metros con enchufe tipo shuko.
Incluye: Replanteo. Colocación. Conexionado y comprobación de su correcto funcionamiento.
Criterio de medición de proyecto: Número de unidades previstas, según documentación gráfica de Proyecto.
Criterio de medición de obra: Se medirá el número de unidades realmente ejecutadas según especificaciones de Proyecto.

| Código | Ud | Descripción | Rendimiento | Precio | Importe |
|---|---|---|---|---|---|
| mt37eqp040a | Ud | Electrobomba sumergible de acero inoxidable, caudal máximo 250 l/min, altura máxima de impulsión 10 m, con motor, de 0,9 kW, alimentación a 220/240 V y 50-60 Hz, con regulador de nivel incorporado y cable eléctrico de conexión de 10 metros con enchufe tipo shuko. (material) | 1 | 375.15 | 375.150 |
| mo008 | h | Oficial 1ª fontanero. (mano de obra) | 0.877 | 22.74 | 19.943 |
| mo107 | h | Ayudante fontanero. (mano de obra) | 0.877 | 20.98 | 18.399 |
| % | % | Costes directos complementarios | 2 % | 413.492 | 8.270 |
|  |  | Costes directos |  |  | 421.762 |

## Recursos

**mt37eqp040a** Ud Electrobomba sumergible de acero inoxidable
Datos técnicos: Coste energético 284.410 MJ; Emisión de CO2 20.541 kg
Residuos:
- embalaje: re150101 Envases de papel y cartón. (componente de residuo); rendimiento 1.576 kg; Código LER 15 01 01; Masa del elemento 1 kg; Volumen 0.001333 m3
