# Marquesina de protección de paso peatonal en el interior del edificio

- Propiedad del archivo: CYPE Ingenieros S.A.
- Formato: FIEBDC-3/2016
- Programa: Generador de precios de la construcción. CYPE Ingenieros, S.A.
- Fecha: 21/05/2024
- Divisa: EUR
- Costes indirectos: 3 %
- IVA: 21 %

## Y Seguridad y salud

### YC Sistemas de protección colectiva

#### YCM Escaleras, marquesinas, pasarelas y plataformas

**YCM026** m Marquesina de protección de paso peatonal en el interior del edificio.
Marquesina de protección de paso peatonal en el interior del edificio ante la posible caída de objetos formada por: estructura metálica tubular de 1,00 m de ancho y 3,00 m de altura, amortizable en 8 usos y plataforma de tablero de madera de pino de 22 mm de espesor, reforzado en su parte inferior por tabloncillos clavados con puntas planas de acero, en sentido contrario, amortizable en 4 usos.
Criterio de medición de proyecto: Longitud medida según Estudio o Estudio Básico de Seguridad y Salud.
Criterio de medición de obra: Se medirá la longitud realmente montada según especificaciones de Estudio o Estudio Básico de Seguridad y Salud.

| Código | Ud | Descripción | Rendimiento | Precio | Importe |
|---|---|---|---|---|---|
| mt50spa010g | Ud | Pórtico de andamio metálico tubular de 1 m de ancho y 3 m de altura. (material) | 0.067 | 33.44 | 2.240 |
| mt50spa020c | Ud | Diagonalización de arriostramiento para módulo de andamio de 3 m de altura. (material) | 0.134 | 16.14 | 2.163 |
| mt50spa030a | Ud | Base regulable para pórtico. (material) | 0.134 | 19.21 | 2.574 |
| mt50spa040d | Ud | Longitudinal para andamio de 3 m de longitud. (material) | 0.067 | 11.25 | 0.754 |
| mt13blm010d | m² | Tablero de madera de pino hidrofugada, espesor 22 mm. (material) | 0.375 | 9.81 | 3.679 |
| mt50spa050g | m³ | Tabloncillo de madera de pino, dimensiones 15x5,2 cm. (material) | 0.007 | 424.8 | 2.974 |
| mt50sph020 | kg | Puntas planas de acero de 20x100 mm. (material) | 0.019 | 1.21 | 0.023 |
| mo119 | h | Oficial 1ª Seguridad y Salud. (mano de obra) | 0.347 | 22.13 | 7.679 |
| mo120 | h | Peón Seguridad y Salud. (mano de obra) | 0.347 | 20.78 | 7.211 |
| % | % | Costes directos complementarios | 2 % | 29.297 | 0.586 |
|  |  | Costes directos |  |  | 29.883 |

Residuos:
- colocación: mt13blm010d Tablero de madera de pino hidrofugada, espesor 22 mm; factor de residuo 0.014
- colocación: mt50spa050g Tabloncillo de madera de pino, dimensiones 15x5,2 cm; factor de residuo 1
- colocación: mt50sph020 Puntas planas de acero de 20x100 mm; factor de residuo 0.010598

## Recursos

**mt13blm010d** m² Tablero de madera de pino hidrofugada, espesor 22 mm
Datos técnicos: Coste energético 1646.570 MJ; Emisión de CO2 -22.362 kg; Código LER 17 02 01; Masa del elemento 12.1 kg; Volumen 0.011 m3
Residuos:
- embalaje: re170203 Plástico. (componente de residuo); rendimiento 0.03 kg; Código LER 17 02 03; Masa del elemento 1 kg; Volumen 0.001667 m3

**mt50spa050g** m³ Tabloncillo de madera de pino, dimensiones 15x5,2 cm
Datos técnicos: Coste energético 78108.000 MJ; Emisión de CO2 -1069.500 kg; Código LER 17 02 01; Masa del elemento 575 kg; Volumen 0.522727 m3

**mt50sph020** kg Puntas planas de acero de 20x100 mm
Datos técnicos: Coste energético 9.830 MJ; Emisión de CO2 0.510 kg; Código LER 17 04 05; Masa del elemento 1 kg; Volumen 0.000476 m3
