# Transporte de tierras con dumper de los productos procedentes de la excavación de cualquier tipo de terreno dentro de la obra

- Propiedad del archivo: CYPE INGENIEROS, S.A.
- Formato: FIEBDC-3/2002
- Divisa: EUR
- Costes indirectos: 3.00 %
- IVA: 21.00 %

## A Acondicionamiento del terreno

### AD Movimiento de tierras en edificación

#### ADT Transportes

**ADT010** m³ Transporte de tierras con dumper de los productos procedentes de la excavación de cualquier tipo de terreno dentro de la obra.
Transporte de tierras con dumper de los productos procedentes de la excavación de cualquier tipo de terreno dentro de la obra.
Incluye: Transporte de tierras dentro de la obra.
Criterio de medición de proyecto: Volumen medido sobre las secciones teóricas de las excavaciones, incrementadas cada una de ellas por su correspondiente coeficiente de esponjamiento, de acuerdo con el tipo de terreno considerado.
Criterio de medición de obra: Se medirá, incluyendo el esponjamiento, el volumen de tierras realmente transportado según especificaciones de Proyecto.
Criterio de valoración económica: El precio incluye el tiempo de espera en obra durante las operaciones de carga, el viaje de ida, la descarga y el viaje de vuelta, pero no incluye la carga en obra.

| Código | Ud | Descripción | Rendimiento | Precio | Importe |
|---|---|---|---|---|---|
| mq04dua020a | h | Dumper de descarga frontal de 1,5 t de carga útil. (maquinaria) | 0.340 | 5.25 | 1.79 |
| % | % | Costes directos complementarios | 2 % | 1.79 | 0.04 |
|  |  | Costes directos |  |  | 1.83 |
