# Arco de fábrica de ladrillo cerámico

- Propiedad del archivo: CYPE INGENIEROS, S.A.
- Formato: FIEBDC-3/2002
- Divisa: EUR
- Costes indirectos: 3.00 %
- IVA: 21.00 %

## E Estructuras

### EF Fábrica

#### EFR Arcos

**EFR010** Ud Arco de fábrica de ladrillo cerámico.
Arco estructural de medio punto, con una cara vista, de 90 cm de luz libre y 45 cm de flecha, 11,5 cm de espesor y 24 cm de ancho, realizado con ladrillo cerámico cara vista perforado hidrofugado, color Salmón, acabado liso, 24x11,5x5 cm, junta rehundida, recibido con mortero de cemento industrial, color gris, M-5, suministrado a granel; montaje y desmontaje de cimbras y apeos.
Incluye: Montaje de cimbras y apeos. Replanteo de los ladrillos. Marcado del perímetro. Colocación de los ladrillos. Limpieza del paramento. Resolución de encuentros. Desmontaje de cimbras y apeos. Retundido, refino y rejuntado del arco. Repaso del intradós.
Criterio de medición de proyecto: Número de unidades previstas, según documentación gráfica de Proyecto.
Criterio de medición de obra: Se medirá el número de unidades realmente ejecutadas según especificaciones de Proyecto.

| Código | Ud | Descripción | Rendimiento | Precio | Importe |
|---|---|---|---|---|---|
| mt05plt010bb | Ud | Ladrillo cerámico cara vista perforado hidrofugado, color Salmón, acabado liso, 24x11,5x5 cm, para uso en fábrica no protegida (pieza U), densidad 1700 kg/m³, según UNE-EN 771-1. (material) | 24.000 | 0.25 | 6.00 |
| mt08aaa010a | m³ | Agua. (material) | 0.004 | 1.50 | 0.01 |
| mt09mif010cb | t | Mortero industrial para albañilería, de cemento, color gris, categoría M-5 (resistencia a compresión 5 N/mm²), suministrado a granel, según UNE-EN 998-2. (material) | 0.009 | 50.20 | 0.45 |
| mt08cim010aa | m² | Cimbra de madera de pino, dimensionada para soportar una carga máxima de trabajo de 200 kg/m², para formación de arco estructural de medio punto. (material) | 0.339 | 76.50 | 25.93 |
| mq06mms010 | h | Mezclador continuo con silo, para mortero industrial en seco, suministrado a granel. (maquinaria) | 0.034 | 1.94 | 0.07 |
| mo021 | h | Oficial 1ª construcción en trabajos de albañilería. (mano de obra) | 1.154 | 23.10 | 26.66 |
| mo114 | h | Peón ordinario construcción en trabajos de albañilería. (mano de obra) | 0.575 | 21.69 | 12.47 |
| mo017 | h | Oficial 1ª carpintero. (mano de obra) | 0.283 | 23.44 | 6.63 |
| mo058 | h | Ayudante carpintero. (mano de obra) | 0.141 | 22.08 | 3.11 |
| % | % | Costes directos complementarios | 2 % | 81.33 | 1.63 |
|  |  | Costes directos |  |  | 82.96 |
