# Tablero estructural OSB de virutas orientadas

- Propiedad del archivo: CYPE INGENIEROS, S.A.
- Formato: FIEBDC-3/2002
- Divisa: EUR
- Costes indirectos: 3.00 %
- IVA: 21.00 %

## E Estructuras

### EM Madera

#### EML Entramados ligeros

**EML020** m² Tablero estructural OSB de virutas orientadas, para utilización en ambiente húmedo, clase OSB/3, encoladas con adhesivo sin urea-formaldehído, bordes canteados, de 15 mm de espesor, colocado con fijaciones mecánicas, para arriostramiento de entramado ligero de madera en muro estructural.
Suministro y colocación de tablero estructural OSB de virutas orientadas, para utilización en ambiente húmedo, clase OSB/3, encoladas con adhesivo sin urea-formaldehído, bordes canteados, de 15 mm de espesor, densidad 610 kg/m³, fijado con tornillos autoperforantes de cabeza ancha, de acero zincado con revestimiento de cromo, para arriostramiento de entramado ligero de madera en muro estructural. Incluso cortes y refuerzo de cantos con tornillos.
Incluye: Replanteo. Fijación del tablero al entramado ligero de madera.
Criterio de medición de proyecto: Superficie medida según documentación gráfica de Proyecto, sin deducir huecos menores de 1 m² y deduciendo, en los huecos de superficie mayor de 1 m², el exceso sobre 1 m².
Criterio de medición de obra: Se medirá la superficie realmente ejecutada según especificaciones de Proyecto, sin deducir huecos menores de 1 m² y deduciendo, en los huecos de superficie mayor de 1 m², el exceso sobre 1 m².

| Código | Ud | Descripción | Rendimiento | Precio | Importe |
|---|---|---|---|---|---|
| mt07tdm040b | m² | Tablero estructural OSB de virutas orientadas, para utilización en ambiente húmedo, clase OSB/3, encoladas con adhesivo sin urea-formaldehído, bordes canteados, de 15 mm de espesor, densidad 610 kg/m³, Euroclase D-s2, d0 de reacción al fuego, según UNE-EN 300. (material) | 1.050 | 9.30 | 9.77 |
| mt07emr310a | Ud | Tornillo autoperforante de cabeza ancha, de acero zincado con revestimiento de cromo, para fijación de tableros estructurales de madera a entramados ligeros de madera. (material) | 10.000 | 0.01 | 0.10 |
| op00cla010 |  | Clavadora neumática. | 1.000 | 0.00 | 0.00 |
| op00cep010 |  | Garlopa. | 1.000 | 0.00 | 0.00 |
| op00cor050 |  | Cortadora manual de madera, de disco. | 1.000 | 0.00 | 0.00 |
| mo048 | h | Oficial 1ª montador de estructura de madera. (mano de obra) | 0.202 | 18.42 | 3.72 |
| mo095 | h | Ayudante montador de estructura de madera. (mano de obra) | 0.202 | 17.25 | 3.48 |
| % | % | Costes directos complementarios | 2 % | 17.07 | 0.34 |
|  |  | Costes directos |  |  | 17.41 |
