# Caldera a gasóleo, colectiva, de condensación, de pie, de acero inoxidable

- Propiedad del archivo: CYPE INGENIEROS, S.A.
- Formato: FIEBDC-3/2002
- Divisa: EUR
- Costes indirectos: 3.00 %
- IVA: 21.00 %

## I Instalaciones

### IC Calefacción, refrigeración, climatización y A.C.S.

#### ICC Calderas a gasóleo

**ICC220** Ud Caldera a gasóleo, colectiva, de condensación, de pie, de acero inoxidable.
Caldera de pie, de condensación, modelo TP3 Cond 150 LN L 2S "FERROLI", de acero inoxidable Dúplex AISI 2205, con quemador presurizado de gasóleo SUN G 14/2 PRO, emisión de NOx clase 6, potencia (50/30°C) 145 kW, rendimiento (50/30°C) 102,5%, rendimiento al 30% de la carga 104,5%, peso 490 kg. Incluso y desagüe a sumidero para el vaciado de la caldera y el drenaje de la válvula de seguridad, sin incluir el conducto para evacuación de los productos de la combustión. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38fer112i | Ud | Caldera de pie, de condensación, modelo TP3 Cond 150 LN L 2S "FERROLI", de acero inoxidable Dúplex AISI 2205, con quemador presurizado de gasóleo SUN G 14/2 PRO, emisión de NOx clase 6, potencia (50/30°C) 145 kW, rendimiento (50/30°C) 102,5%, rendimiento al 30% de la carga 104,5%, peso 490 kg. (material) | 1.000 | 17430.00 | 17430.00 |
| mt38www050 | Ud | Desagüe a sumidero, para el drenaje de la válvula de seguridad, compuesto por 1 m de tubo de acero negro de 1/2" y embudo desagüe, incluso accesorios y piezas especiales. (material) | 1.000 | 15.00 | 15.00 |
| mt38www010 | Ud | Material auxiliar para instalaciones de calefacción. (material) | 1.000 | 1.68 | 1.68 |
| mt37www010 | Ud | Material auxiliar para instalaciones de fontanería. (material) | 1.000 | 1.40 | 1.40 |
| mo004 | h | Oficial 1ª calefactor. (mano de obra) | 4.000 | 22.00 | 88.00 |
| mo103 | h | Ayudante calefactor. (mano de obra) | 4.000 | 20.30 | 81.20 |
| % | % | Costes directos complementarios | 2 % | 17617.28 | 352.35 |
|  |  | Costes directos |  |  | 17969.63 |
