# Sistema de calefacción por suelo radiante para industria y sector terciario, con capa de mortero

- Propiedad del archivo: CYPE INGENIEROS, S.A.
- Formato: FIEBDC-3/2002
- Divisa: EUR
- Costes indirectos: 3.00 %
- IVA: 21.00 %

## I Instalaciones

### IC Calefacción, refrigeración, climatización y A.C.S.

#### ICE Emisores por agua para calefacción y refrigeración

**ICE140** m² Sistema de calefacción por suelo radiante para industria y sector terciario, con capa de mortero.
Sistema de calefacción por suelo radiante panel de tetones, compuesto por panel de tetones de poliestireno expandido modificado (NEO-EPS) y recubrimiento termoconformado de polietileno (PE), con mejora del aislamiento acústico a ruido aéreo y de impacto, de 1450x850 mm y 40 mm de espesor, banda de espuma de polietileno (PE), de 200x10 mm, tubo de polietileno reticulado (PE-Xa) con barrera de oxígeno y capa de protección de polietileno (PE) modificado, de 16 mm de diámetro exterior y 2 mm de espesor y mortero autonivelante, CA - C20 - F4 según UNE-EN 13813, de 40 mm de espesor. Totalmente montado, conexionado y probado.
Incluye: Preparación y limpieza de la superficie de apoyo. Replanteo de la instalación. Fijación del zócalo perimetral. Colocación de los paneles. Replanteo de la tubería. Colocación y fijación de las tuberías. Vertido y extendido de la capa de mortero autonivelante. Realización de pruebas de servicio.
Criterio de medición de proyecto: Superficie útil, medida según documentación gráfica de Proyecto.
Criterio de medición de obra: Se medirá la superficie realmente ejecutada según especificaciones de Proyecto.

| Código | Ud | Descripción | Rendimiento | Precio | Importe |
|---|---|---|---|---|---|
| mt17epu019a | m | Banda de espuma de polietileno (PE), de 200x10 mm. (material) | 0.600 | 3.40 | 2.04 |
| mt17epu005d | m² | Panel de tetones de poliestireno expandido modificado (NEO-EPS) y recubrimiento termoconformado de polietileno (PE), con mejora del aislamiento acústico a ruido aéreo y de impacto, de 1450x850 mm y 40 mm de espesor, con propagación retardada de la llama Euroclase E, paso del tubo múltiplo de 5 cm, válido para tubo de 16 mm de diámetro, con unión entre paneles mediante solape para evitar puentes térmicos y filtraciones de mortero. (material) | 1.000 | 53.84 | 53.84 |
| mt37tpu012a | m | Tubo de polietileno reticulado (PE-Xa) con barrera de oxígeno y capa de protección de polietileno (PE) modificado, de 16 mm de diámetro exterior y 2 mm de espesor, según UNE-EN ISO 15875-2. (material) | 5.000 | 2.96 | 14.80 |
| mt09mal020a | m³ | Mortero autonivelante, CA - C20 - F4 según UNE-EN 13813, a base de sulfato cálcico, para espesores de 2,5 a 7,0 cm, usado en nivelación de pavimentos. (material) | 0.040 | 259.96 | 10.40 |
| mt08aaa010a | m³ | Agua. (material) | 0.004 | 1.50 | 0.01 |
| mq06pym020 | h | Mezcladora-bombeadora para morteros autonivelantes. (maquinaria) | 0.050 | 10.91 | 0.55 |
| mo004 | h | Oficial 1ª calefactor. (mano de obra) | 0.670 | 23.74 | 15.91 |
| mo103 | h | Ayudante calefactor. (mano de obra) | 0.670 | 21.90 | 14.67 |
| mo031 | h | Oficial 1ª aplicador de mortero autonivelante. (mano de obra) | 0.050 | 23.10 | 1.16 |
| mo069 | h | Ayudante aplicador de mortero autonivelante. (mano de obra) | 0.050 | 21.94 | 1.10 |
| % | % | Costes directos complementarios | 2 % | 114.48 | 2.29 |
|  |  | Costes directos |  |  | 116.77 |
