# Conducto flexible de polipropileno

- Propiedad del archivo: CYPE INGENIEROS, S.A.
- Formato: FIEBDC-3/2002
- Divisa: EUR
- Costes indirectos: 3.00 %
- IVA: 21.00 %

## I Instalaciones

### IC Calefacción, refrigeración, climatización y A.C.S.

#### ICO Sistemas de evacuación de los productos de la combustión

**ICO140** m Conducto flexible de polipropileno.
Conducto para evacuación de los productos de la combustión, formado por tubo flexible de polipropileno color blanco, con junta de estanqueidad de EPDM, de 60 mm de diámetro interior, propagación retardada de la llama Euroclase E de reacción al fuego, según UNE-EN 13501-1, temperatura máxima de 120°C, presión de trabajo de hasta 5000 Pa. Incluso accesorios, piezas especiales, módulos finales y material auxiliar para montaje y sujeción a la obra.
Incluye: Replanteo. Presentación de tubos, accesorios, piezas especiales y módulos finales. Fijación del material auxiliar para montaje y sujeción a la obra. Montaje. Conexionado y comprobación de su correcto funcionamiento. Realización de pruebas de servicio.
Criterio de medición de proyecto: Longitud medida desde el arranque del conducto hasta la parte superior del módulo final, según documentación gráfica de Proyecto.
Criterio de medición de obra: Se medirá, desde el arranque del conducto hasta la parte superior del módulo final, la longitud realmente ejecutada según especificaciones de Proyecto.

| Código | Ud | Descripción | Rendimiento | Precio | Importe |
|---|---|---|---|---|---|
| mt20din121a | Ud | Material auxiliar para montaje y sujeción a la obra de los tubos flexibles de polipropileno, de 60 mm de diámetro interior. (material) | 1.000 | 0.94 | 0.94 |
| mt20din120an | m | Tubo flexible de polipropileno color blanco, con junta de estanqueidad de EPDM, de 60 mm de diámetro interior, propagación retardada de la llama Euroclase E de reacción al fuego, según UNE-EN 13501-1, temperatura máxima de 120°C, presión de trabajo de hasta 5000 Pa, según UNE-EN 14471, con el precio incrementado el 65% en concepto de accesorios, piezas especiales y módulos finales. (material) | 1.000 | 25.75 | 25.75 |
| mo004 | h | Oficial 1ª calefactor. (mano de obra) | 0.270 | 22.74 | 6.14 |
| mo103 | h | Ayudante calefactor. (mano de obra) | 0.270 | 20.98 | 5.66 |
| % | % | Costes directos complementarios | 2 % | 38.49 | 0.77 |
|  |  | Costes directos |  |  | 39.26 |
