# Conducto de aluminio

- Propiedad del archivo: CYPE INGENIEROS, S.A.
- Formato: FIEBDC-3/2002
- Divisa: EUR
- Costes indirectos: 3.00 %
- IVA: 21.00 %

## I Instalaciones

### IC Calefacción, refrigeración, climatización y A.C.S.

#### ICO Sistemas de evacuación de los productos de la combustión

**ICO180** m Conducto de aluminio.
Conducto para evacuación de los productos de la combustión o admisión de aire comburente, formado por tubo de aluminio acabado lacado color blanco, con junta de estanqueidad de silicona, de 60 mm de diámetro interior, temperatura máxima de 200°C, presión de trabajo de hasta 200 Pa. Incluso accesorios, piezas especiales, módulos finales y material auxiliar para montaje y sujeción a la obra.
Incluye: Replanteo. Presentación de tubos, accesorios, piezas especiales y módulos finales. Fijación del material auxiliar para montaje y sujeción a la obra. Montaje. Conexionado y comprobación de su correcto funcionamiento. Realización de pruebas de servicio.
Criterio de medición de proyecto: Longitud medida desde el arranque del conducto hasta la parte superior del módulo final, según documentación gráfica de Proyecto.
Criterio de medición de obra: Se medirá, desde el arranque del conducto hasta la parte superior del módulo final, la longitud realmente ejecutada según especificaciones de Proyecto.

| Código | Ud | Descripción | Rendimiento | Precio | Importe |
|---|---|---|---|---|---|
| mt20din131a | Ud | Material auxiliar para montaje y sujeción a la obra de los tubos de aluminio, de 60 mm de diámetro interior. (material) | 1.000 | 1.55 | 1.55 |
| mt20din130ap | m | Tubo de aluminio acabado lacado color blanco, con junta de estanqueidad de silicona, de 60 mm de diámetro interior, temperatura máxima de 200°C, presión de trabajo de hasta 200 Pa, según UNE-EN 1856-2, con el precio incrementado el 75% en concepto de accesorios, piezas especiales y módulos finales. (material) | 1.000 | 45.22 | 45.22 |
| mo004 | h | Oficial 1ª calefactor. (mano de obra) | 0.270 | 22.74 | 6.14 |
| mo103 | h | Ayudante calefactor. (mano de obra) | 0.270 | 20.98 | 5.66 |
| % | % | Costes directos complementarios | 2 % | 58.57 | 1.17 |
|  |  | Costes directos |  |  | 59.74 |
