# Purificador del aire para conducto

- Propiedad del archivo: CYPE INGENIEROS, S.A.
- Formato: FIEBDC-3/2002
- Divisa: EUR
- Costes indirectos: 3.00 %
- IVA: 21.00 %

## I Instalaciones

### IC Calefacción, refrigeración, climatización y A.C.S.

#### ICR Sistemas de conducción de aire

**ICR128** Ud Purificador del aire para conducto.
Purificador del aire para conducto, con destrucción de la carga viral y bacteriana, eliminación de contaminantes y reducción de olores desagradables, mediante ionizador de plasma por fotocatálisis con lámpara de rayos UV, caudal de aire nominal 16000 m³/h, longitud de la lámpara 381 mm, peso 1,05 kg, de 305x100x72 mm, consumo eléctrico 60 W, alimentación monofásica a 230 V.
Incluye: Colocación y fijación. Conexionado y comprobación de su correcto funcionamiento.
Criterio de medición de proyecto: Número de unidades previstas, según documentación gráfica de Proyecto.
Criterio de medición de obra: Se medirá el número de unidades realmente ejecutadas según especificaciones de Proyecto.

| Código | Ud | Descripción | Rendimiento | Precio | Importe |
|---|---|---|---|---|---|
| mt42lmf606kf | Ud | Purificador del aire para conducto, con destrucción de la carga viral y bacteriana, eliminación de contaminantes y reducción de olores desagradables, mediante ionizador de plasma por fotocatálisis con lámpara de rayos UV, caudal de aire nominal 16000 m³/h, longitud de la lámpara 381 mm, peso 1,05 kg, de 305x100x72 mm, consumo eléctrico 60 W, alimentación monofásica a 230 V. (material) | 1.000 | 10062.98 | 10062.98 |
| mo005 | h | Oficial 1ª instalador de climatización. (mano de obra) | 0.100 | 22.74 | 2.27 |
| mo104 | h | Ayudante instalador de climatización. (mano de obra) | 0.100 | 20.98 | 2.10 |
| % | % | Costes directos complementarios | 2 % | 10067.35 | 201.35 |
|  |  | Costes directos |  |  | 10268.70 |
