# Recuperador de calor aire-aire, con batería de expansión directa. Instalación en suelo

- Propiedad del archivo: CYPE INGENIEROS, S.A.
- Formato: FIEBDC-3/2002
- Divisa: EUR
- Costes indirectos: 3.00 %
- IVA: 21.00 %

## I Instalaciones

### IC Calefacción, refrigeración, climatización y A.C.S.

#### ICR Sistemas de conducción de aire

**ICR102** Ud Recuperador de calor aire-aire, con batería de expansión directa. Instalación en suelo.
Recuperador de calor aire-aire, de dimensiones 612x1275x331 mm, peso 65 kg, caudal de aire nominal 500 m³/h, consumo eléctrico de los ventiladores 2x170 W con alimentación monofásica a 230 V, presión estática 150 Pa, potencia sonora 74 dBA, eficiencia térmica 85,05%, diámetro de los conductos 200 mm, con intercambiador de placas de aluminio de flujo cruzado, estructura de aluminio extruido y esquinas de poliamida, paneles laterales registrables, filtros F6+F6 y F8, aislamiento de lana de roca de 25 mm de espesor y 40 kg/m³, batería de expansión directa. Instalación en suelo.
Incluye: Replanteo. Colocación y fijación. Conexionado y comprobación de su correcto funcionamiento.
Criterio de medición de proyecto: Número de unidades previstas, según documentación gráfica de Proyecto.
Criterio de medición de obra: Se medirá el número de unidades realmente ejecutadas según especificaciones de Proyecto.

| Código | Ud | Descripción | Rendimiento | Precio | Importe |
|---|---|---|---|---|---|
| mt42tsb295laS1c | Ud | Recuperador de calor aire-aire, de dimensiones 612x1275x331 mm, peso 65 kg, caudal de aire nominal 500 m³/h, consumo eléctrico de los ventiladores 2x170 W con alimentación monofásica a 230 V, presión estática 150 Pa, potencia sonora 74 dBA, eficiencia térmica 85,05%, diámetro de los conductos 200 mm, con intercambiador de placas de aluminio de flujo cruzado, estructura de aluminio extruido y esquinas de poliamida, paneles laterales registrables, filtros F6+F6 y F8, aislamiento de lana de roca de 25 mm de espesor y 40 kg/m³. (material) | 1.000 | 3836.63 | 3836.63 |
| mt42tsb297a | Ud | Batería de expansión directa, para recuperador de calor aire-aire. (material) | 1.000 | 1060.80 | 1060.80 |
| mo005 | h | Oficial 1ª instalador de climatización. (mano de obra) | 0.800 | 22.74 | 18.19 |
| mo104 | h | Ayudante instalador de climatización. (mano de obra) | 0.800 | 20.98 | 16.78 |
| % | % | Costes directos complementarios | 2 % | 4932.40 | 98.65 |
|  |  | Costes directos |  |  | 5031.05 |
