# Recuperador de calor aire-aire, con bomba de calor y batería de agua. Instalación en techo

- Propiedad del archivo: CYPE INGENIEROS, S.A.
- Formato: FIEBDC-3/2002
- Divisa: EUR
- Costes indirectos: 3.00 %
- IVA: 21.00 %

## I Instalaciones

### IC Calefacción, refrigeración, climatización y A.C.S.

#### ICR Sistemas de conducción de aire

**ICR113** Ud Recuperador de calor aire-aire, con bomba de calor y batería de agua. Instalación en techo.
Recuperador de calor aire-aire, con bomba de calor para gas R-410A, caudal de aire nominal 500 m³/h, dimensiones 395x1390x1120 mm, peso 165 kg, presión estática de aire nominal 150 Pa, presión sonora a 1 m 70 dBA, alimentación monofásica a 230 V, eficiencia de recuperación calorífica 70,2%, potencia calorífica de recuperación 2,92 kW, potencia calorífica del compresor 2,45 kW, potencia calorífica total 5,37 kW, COP 6,6 (temperatura del aire exterior -5°C con humedad relativa del 80% y temperatura ambiente 20°C con humedad relativa del 50%), eficiencia de recuperación frigorífica 60,3%, potencia frigorífica de recuperación 0,57 kW, potencia frigorífica del compresor 2,43 kW, potencia frigorífica total 3 kW, EER 2,8 (temperatura del aire exterior 32°C con humedad relativa del 50% y temperatura ambiente 26°C con humedad relativa del 50%), con intercambiador de placas de aluminio de flujo cruzado con bandeja de recogida de condensados, ventiladores centrífugos de doble aspiración con palas hacia atrás, bypass con servomotor para cambio de modo de operación de recuperación a free-cooling, estructura desmontable de doble panel con aislamiento de polietileno y poliéster de 20 mm de espesor, paneles exteriores de acero prepintado RAL 9002 y paneles interiores de acero galvanizado, filtros de aire clase G4, compresor rotativo, baterías de evaporación y de condensación de aleación de cobre y aluminio, cuadro eléctrico interno para la gestión de todos los controles de potencia con regulación con microprocesador para la gestión automática de la temperatura ambiente, del free-cooling y del free-heating, de la conmutación del modo calefacción/refrigeración y de los ciclos de descongelación, y pantalla para la configuración de los parámetros y para la visualización de valores. Instalación en techo. Incluso elementos para suspensión del techo.
Incluye: Replanteo. Colocación y fijación. Conexionado y comprobación de su correcto funcionamiento.
Criterio de medición de proyecto: Número de unidades previstas, según documentación gráfica de Proyecto.
Criterio de medición de obra: Se medirá el número de unidades realmente ejecutadas según especificaciones de Proyecto.

| Código | Ud | Descripción | Rendimiento | Precio | Importe |
|---|---|---|---|---|---|
| mt42lmf055a | Ud | Recuperador de calor aire-aire, con bomba de calor para gas R-410A, caudal de aire nominal 500 m³/h, dimensiones 395x1390x1120 mm, peso 165 kg, presión estática de aire nominal 150 Pa, presión sonora a 1 m 70 dBA, alimentación monofásica a 230 V, eficiencia de recuperación calorífica 70,2%, potencia calorífica de recuperación 2,92 kW, potencia calorífica del compresor 2,45 kW, potencia calorífica total 5,37 kW, COP 6,6 (temperatura del aire exterior -5°C con humedad relativa del 80% y temperatura ambiente 20°C con humedad relativa del 50%), eficiencia de recuperación frigorífica 60,3%, potencia frigorífica de recuperación 0,57 kW, potencia frigorífica del compresor 2,43 kW, potencia frigorífica total 3 kW, EER 2,8 (temperatura del aire exterior 32°C con humedad relativa del 50% y temperatura ambiente 26°C con humedad relativa del 50%), con intercambiador de placas de aluminio de flujo cruzado con bandeja de recogida de condensados, ventiladores centrífugos de doble aspiración con palas hacia atrás, bypass con servomotor para cambio de modo de operación de recuperación a free-cooling, estructura desmontable de doble panel con aislamiento de polietileno y poliéster de 20 mm de espesor, paneles exteriores de acero prepintado RAL 9002 y paneles interiores de acero galvanizado, filtros de aire clase G4, compresor rotativo, baterías de evaporación y de condensación de aleación de cobre y aluminio, cuadro eléctrico interno para la gestión de todos los controles de potencia con regulación con microprocesador para la gestión automática de la temperatura ambiente, del free-cooling y del free-heating, de la conmutación del modo calefacción/refrigeración y de los ciclos de descongelación, y pantalla para la configuración de los parámetros y para la visualización de valores. (material) | 1.000 | 12984.08 | 12984.08 |
| mt42www090 | Ud | Kit de soportes para suspensión del techo, formado por cuatro varillas roscadas de acero galvanizado, con sus tacos, tuercas y arandelas correspondientes. (material) | 1.000 | 22.00 | 22.00 |
| mo005 | h | Oficial 1ª instalador de climatización. (mano de obra) | 1.700 | 23.74 | 40.36 |
| mo104 | h | Ayudante instalador de climatización. (mano de obra) | 1.700 | 21.90 | 37.23 |
| % | % | Costes directos complementarios | 2 % | 13083.67 | 261.67 |
|  |  | Costes directos |  |  | 13345.34 |
