# Regulador de gases licuados del petróleo (GLP)

- Propiedad del archivo: CYPE INGENIEROS, S.A.
- Formato: FIEBDC-3/2002
- Divisa: EUR
- Costes indirectos: 3.00 %
- IVA: 21.00 %

## I Instalaciones

### IG Gases combustibles

#### IGW Elementos

**IGW005** Ud Regulador de gases licuados del petróleo (GLP).
Regulador de presión, de 60 kg/h de caudal nominal, de 0,5 a 4 bar de presión de entrada y 37 mbar de presión de salida.
Incluye: Montaje, conexionado y comprobación de su correcto funcionamiento.
Criterio de medición de proyecto: Número de unidades previstas, según documentación gráfica de Proyecto.
Criterio de medición de obra: Se medirá el número de unidades realmente ejecutadas según especificaciones de Proyecto.

| Código | Ud | Descripción | Rendimiento | Precio | Importe |
|---|---|---|---|---|---|
| mt43acr050a | Ud | Regulador de presión, de 60 kg/h de caudal nominal, de 0,5 a 4 bar de presión de entrada y 37 mbar de presión de salida. (material) | 1.000 | 230.51 | 230.51 |
| mo010 | h | Oficial 1ª instalador de gas. (mano de obra) | 0.250 | 22.74 | 5.69 |
| mo109 | h | Ayudante instalador de gas. (mano de obra) | 0.250 | 20.98 | 5.25 |
| % | % | Costes directos complementarios | 2 % | 241.45 | 4.83 |
|  |  | Costes directos |  |  | 246.28 |
