# Sellado de paso de cables de pequeñas dimensiones, con ladrillos intumescentes y masilla intumescente

- Propiedad del archivo: CYPE INGENIEROS, S.A.
- Formato: FIEBDC-3/2002
- Divisa: EUR
- Costes indirectos: 3.00 %
- IVA: 21.00 %

## I Instalaciones

### IO Contra incendios

#### IOJ Protección pasiva contra incendios: instalaciones

**IOJ030** Ud Sellado de paso de cables de pequeñas dimensiones, con ladrillos intumescentes y masilla intumescente.
Sellado de paso de cables con aislamiento, de diámetro exterior menor o igual de 80 mm, a través de una abertura de 400 cm², en muro de 15 cm de espesor, para protección pasiva contra incendios y garantizar la resistencia al fuego EI 90, con, 7 ladrillos intumescentes con propiedades ignífugas, de 200x130x50 mm, color rojo y masilla intumescente, color rojo.
Incluye: Limpieza y preparación del paramento. Corte y ajuste de los ladrillos intumescentes. Colocación de los ladrillos intumescentes. Aplicación de la masilla intumescente. Limpieza final.
Criterio de medición de proyecto: Número de unidades previstas, según documentación gráfica de Proyecto.
Criterio de medición de obra: Se medirá el número de unidades realmente ejecutadas según especificaciones de Proyecto.

| Código | Ud | Descripción | Rendimiento | Precio | Importe |
|---|---|---|---|---|---|
| mt41phi090a | Ud | Ladrillo intumescente, de 200x130x50 mm, color rojo, para sellado de penetraciones. (material) | 7.000 | 48.55 | 339.85 |
| mt41phi095a | Ud | Cartucho de 310 ml de masilla intumescente, color rojo, para sellado de juntas y aberturas lineales. (material) | 1.290 | 26.47 | 34.15 |
| mo113 | h | Peón ordinario construcción. (mano de obra) | 0.340 | 21.69 | 7.37 |
| % | % | Costes directos complementarios | 2 % | 381.37 | 7.63 |
|  |  | Costes directos |  |  | 389.00 |
