# Puerta de armario, de madera

- Propiedad del archivo: CYPE INGENIEROS, S.A.
- Formato: FIEBDC-3/2002
- Divisa: EUR
- Costes indirectos: 3.00 %
- IVA: 21.00 %

## L Carpintería, cerrajería, vidrios y protecciones solares

### LA Armarios

#### LAH Frentes de armario, de madera

**LAH010** Ud Puerta de armario, de madera.
Puerta de armario de dos hojas de 215 cm de altura de 50x1,9 cm, de tablero aglomerado, acabado en melamina, color blanco; precerco de pino país de 70x35 mm; tapetas de MDF, con acabado en melamina color blanco de 70x4 mm; tapajuntas de MDF, con acabado en melamina color blanco de 70x10 mm en la cara exterior. Incluso herrajes de colgar, cierre y tirador sobre escudo largo de latón, color negro, acabado brillante, serie básica.
Incluye: Presentación de la puerta. Colocación de los herrajes de colgar. Colocación de la hoja. Colocación de los herrajes de cierre. Ajuste final. Realización de pruebas de servicio.
Criterio de medición de proyecto: Número de unidades previstas, según documentación gráfica de Proyecto.
Criterio de medición de obra: Se medirá el número de unidades realmente ejecutadas según especificaciones de Proyecto.

| Código | Ud | Descripción | Rendimiento | Precio | Importe |
|---|---|---|---|---|---|
| mt22aap020jd | Ud | Precerco de madera de pino, 70x35 mm, para puerta de armario de dos hojas de 215 cm de altura, con elementos de fijación. (material) | 1.000 | 17.11 | 17.11 |
| mt22ata015ab | m | Tapajuntas de MDF, con acabado en melamina, de color blanco, 70x10 mm. (material) | 7.000 | 1.36 | 9.52 |
| mt22ara015a | m | Tapeta de MDF, acabado en melamina, de color blanco, 70x4 mm. (material) | 6.400 | 0.84 | 5.38 |
| mt22pxh040aaa | Ud | Puerta de armario de tablero aglomerado, acabado en melamina, color blanco, 215x50x1,9 cm. (material) | 2.000 | 61.87 | 123.74 |
| mt23icx020 | Ud | Bisagra oculta de cazoleta, de acero inoxidable, para puerta de armario o altillo de espesor mayor de 15 mm. (material) | 6.000 | 1.32 | 7.92 |
| mt23hcl010aa | Ud | Juego de tirador y escudo largo de latón, color negro, acabado brillante, serie básica, para puerta de armario. (material) | 2.000 | 8.22 | 16.44 |
| mt23ppb050 | Ud | Imán de cierre para puerta de armario o altillo. (material) | 4.000 | 0.33 | 1.32 |
| mt23ppb031 | Ud | Tornillo de latón 21/35 mm. (material) | 36.000 | 0.07 | 2.52 |
| op00cla010 |  | Clavadora neumática. | 1.000 | 0.00 | 0.00 |
| op00gra010 |  | Grapadora. | 1.000 | 0.00 | 0.00 |
| op00sie010 |  | Sierra de calar. | 1.000 | 0.00 | 0.00 |
| op00cep010 |  | Garlopa. | 1.000 | 0.00 | 0.00 |
| op00ato010 |  | Atornillador. | 1.000 | 0.00 | 0.00 |
| op00tro010 |  | Tronzador. | 1.000 | 0.00 | 0.00 |
| mo017 | h | Oficial 1ª carpintero. (mano de obra) | 1.120 | 22.45 | 25.14 |
| mo058 | h | Ayudante carpintero. (mano de obra) | 1.120 | 21.15 | 23.69 |
| % | % | Costes directos complementarios | 2 % | 232.78 | 4.66 |
|  |  | Costes directos |  |  | 237.44 |
