# Aislamiento acústico a ruido aéreo sobre falso techo, con paneles de fibra de poliéster

- Propiedad del archivo: CYPE INGENIEROS, S.A.
- Formato: FIEBDC-3/2002
- Divisa: EUR
- Costes indirectos: 3.00 %
- IVA: 21.00 %

## N Aislamientos e impermeabilizaciones

### NB Aislamientos acústicos

#### NBT Falsos techos

**NBT040** m² Aislamiento acústico a ruido aéreo sobre falso techo, con paneles de fibra de poliéster.
Aislamiento acústico a ruido aéreo sobre falso techo, formado por panel de napa de poliéster, tipo NPP, de 1350x400 mm y 60 mm de espesor.
Criterio de valoración económica: El precio no incluye el falso techo.
Incluye: Corte y ajuste del aislamiento. Colocación del aislamiento.
Criterio de medición de proyecto: Superficie medida según documentación gráfica de Proyecto.
Criterio de medición de obra: Se medirá la superficie realmente ejecutada según especificaciones de Proyecto.

| Código | Ud | Descripción | Rendimiento | Precio | Importe |
|---|---|---|---|---|---|
| mt16npg020ab | m² | Panel de napa de poliéster, tipo NPP, de 1350x400 mm y 60 mm de espesor, resistencia térmica 1,53 m²K/W, conductividad térmica 0,039 W/(mK), Euroclase B-s1, d0 de reacción al fuego según UNE-EN 13501-1; con atenuación acústica de 50 dB. (material) | 1.050 | 5.97 | 6.27 |
| mo054 | h | Oficial 1ª montador de aislamientos. (mano de obra) | 0.070 | 20.48 | 1.43 |
| mo101 | h | Ayudante montador de aislamientos. (mano de obra) | 0.070 | 18.92 | 1.32 |
| % | % | Costes directos complementarios | 2 % | 9.02 | 0.18 |
|  |  | Costes directos |  |  | 9.20 |
