# Drenaje bajo solera en contacto con el terreno, con láminas nodulares

- Propiedad del archivo: CYPE INGENIEROS, S.A.
- Formato: FIEBDC-3/2002
- Divisa: EUR
- Costes indirectos: 3.00 %
- IVA: 21.00 %

## N Aislamientos e impermeabilizaciones

### ND Drenajes

#### NDS Soleras en contacto con el terreno

**NDS010** m² Drenaje bajo solera en contacto con el terreno, con láminas nodulares.
Drenaje bajo solera en contacto con el terreno, con lámina drenante de estructura nodular de polietileno de alta densidad (PEAD/HDPE), Danodren H15 "DANOSA", con nódulos de 7,5 mm de altura, colocada con solapes en la base de la solera, sobre el terreno; preparada para recibir directamente el hormigón de la solera.
Incluye: Limpieza y preparación de la superficie. Colocación de la lámina drenante. Resolución de puntos singulares.
Criterio de medición de proyecto: Superficie medida según documentación gráfica de Proyecto.
Criterio de medición de obra: Se medirá la superficie realmente ejecutada según especificaciones de Proyecto, incluyendo las entregas y los solapes.

| Código | Ud | Descripción | Rendimiento | Precio | Importe |
|---|---|---|---|---|---|
| mt14gdd010ka | m² | Lámina drenante de estructura nodular de polietileno de alta densidad (PEAD/HDPE), Danodren H15 "DANOSA", con nódulos de 7,5 mm de altura, resistencia a la compresión 180 kN/m² según UNE-EN ISO 604. (material) | 1.120 | 3.45 | 3.86 |
| mo029 | h | Oficial 1ª aplicador de láminas impermeabilizantes. (mano de obra) | 0.050 | 19.93 | 1.00 |
| mo067 | h | Ayudante aplicador de láminas impermeabilizantes. (mano de obra) | 0.050 | 18.92 | 0.95 |
| % | % | Costes directos complementarios | 2 % | 5.81 | 0.12 |
|  |  | Costes directos |  |  | 5.93 |
