# Impermeabilización líquida de balcones y terrazas. Sistema Mapelastic Smart "MAPEI SPAIN"

- Propiedad del archivo: CYPE INGENIEROS, S.A.
- Formato: FIEBDC-3/2002
- Divisa: EUR
- Costes indirectos: 3.00 %
- IVA: 21.00 %

## N Aislamientos e impermeabilizaciones

### NL Impermeabilizaciones líquidas

#### NLG Cubiertas, galerías y balcones

**NLG195** m² Impermeabilización líquida de balcones y terrazas. Sistema Mapelastic Smart "MAPEI SPAIN".
Impermeabilización líquida de balcones y terrazas. Sistema Mapelastic Smart "MAPEI SPAIN" formado por dos capas de mortero cementoso impermeabilizante flexible bicomponente Mapelastic Smart "MAPEI SPAIN", color gris, con un rendimiento de 3,2 kg/m², malla de fibra de vidrio antiálcalis, Mapenet 150 "MAPEI SPAIN", de 4x5 mm de luz de malla, de 150 g/m² de masa superficial, color azul; y banda de refuerzo Mapeband "MAPEI SPAIN" de 120 mm de anchura, en puntos singulares, (1,1 m/m²).
Incluye: Limpieza de la superficie soporte. Armado de la superficie. Resolución de los puntos singulares. Aplicación del impermeabilizante.
Criterio de medición de proyecto: Superficie medida en proyección horizontal, según documentación gráfica de Proyecto, desde las caras interiores de los antepechos o petos perimetrales que la limitan.
Criterio de medición de obra: Se medirá, en proyección horizontal, la superficie realmente ejecutada según especificaciones de Proyecto, desde las caras interiores de los antepechos o petos perimetrales que la limitan.

| Código | Ud | Descripción | Rendimiento | Precio | Importe |
|---|---|---|---|---|---|
| mt28mam095b | kg | Mortero cementoso impermeabilizante flexible bicomponente Mapelastic Smart "MAPEI SPAIN", color gris, compuesto de cemento, áridos seleccionados, aditivos especiales y polímeros sintéticos en dispersión acuosa, con resistencia a los rayos UV, a los sulfatos, a los cloruros, al dióxido de carbono y a las sales de deshielo, como protección frente a la humedad por capilaridad e infiltraciones de agua de lluvia. (material) | 3.200 | 4.67 | 14.94 |
| mt15map040a | m | Malla de fibra de vidrio antiálcalis, Mapenet 150 "MAPEI SPAIN", de 4x5 mm de luz de malla, de 150 g/m² de masa superficial, color azul, de 1x50 m, para armar morteros. (material) | 1.100 | 3.11 | 3.42 |
| mt15map050a | m | Banda de refuerzo Mapeband "MAPEI SPAIN" de 120 mm de anchura, compuesta por una película de polietileno laminado sobre una banda de fieltro. (material) | 1.100 | 5.94 | 6.53 |
| op00tal020 |  | Taladro con batidora. | 1.000 | 0.00 | 0.00 |
| mo032 | h | Oficial 1ª aplicador de productos impermeabilizantes. (mano de obra) | 0.250 | 23.10 | 5.78 |
| mo070 | h | Ayudante aplicador de productos impermeabilizantes. (mano de obra) | 0.250 | 21.94 | 5.49 |
| % | % | Costes directos complementarios | 2 % | 36.16 | 0.72 |
|  |  | Costes directos |  |  | 36.88 |
