# Trasdosado directo sobre partición interior

- Propiedad del archivo: CYPE INGENIEROS, S.A.
- Formato: FIEBDC-3/2002
- Divisa: EUR
- Costes indirectos: 3.00 %
- IVA: 21.00 %

## P Particiones

### PT Tabiques

#### PTW Sistemas de trasdosados de placas

**PTW012** m² Trasdosado directo sobre partición interior, W 631 "KNAUF", realizado con placa de yeso laminado - 10+30 Polyplac (XPE) , recibida con pasta de agarre sobre el paramento vertical; 55 mm de espesor total.
Suministro y montaje de trasdosado directo sobre partición interior, W 631 "KNAUF", de 55 mm de espesor total, compuesto por placa de yeso laminado tipo Polyplac (XPE) de 10+30 mm de espesor, recibida directamente sobre el paramento vertical con pasta de agarre Perlfix. Incluso p/p de replanteo de la línea de paramento acabado, de las zonas de paso y de los huecos; colocación sucesiva, para cada placa, de las pelladas de pasta de agarre en el paramento soporte; corte de las placas, colocación de calzos en la zona inferior y colocación individual de las placas mediante presión sobre las pelladas; formación de juntas de dilatación; tratamiento de las zonas de paso y huecos; ejecución de ángulos; tratamiento de juntas mediante pasta y cinta de juntas; recibido de las cajas para alojamiento de mecanismos eléctricos y de paso de instalaciones, previo replanteo de su ubicación en las placas y perforación de las mismas, y limpieza final. Totalmente terminado y listo para imprimar, pintar o revestir.
Incluye: Replanteo y trazado en el forjado inferior y en el superior de la línea de paramento acabado. Colocación sucesiva en el paramento de las pelladas de pasta de agarre correspondientes a cada una de las placas. Colocación sucesiva e independiente de cada una de las placas mediante pañeado. Replanteo de las cajas para alojamiento de mecanismos eléctricos y de paso de instalaciones, y posterior perforación de las placas. Tratamiento de las juntas entre placas. Recibido de las cajas para alojamiento de mecanismos eléctricos y de paso de instalaciones.
Criterio de medición de proyecto: Superficie medida según documentación gráfica de Proyecto, sin duplicar esquinas ni encuentros, siguiendo los criterios de medición expuestos en la norma UNE 92305: para huecos de superficie mayor o igual a 5 m² e inferior o igual a 8 m², se deducirá la mitad del hueco y para huecos de superficie mayor a 8 m², se deducirá todo el hueco.
Criterio de medición de obra: Se medirá la superficie realmente ejecutada según especificaciones de Proyecto, sin duplicar esquinas ni encuentros, siguiendo los criterios de medición expuestos en la norma UNE 92305: para huecos de superficie mayor o igual a 5 m² e inferior o igual a 8 m², se deducirá la mitad del hueco y para huecos de superficie mayor a 8 m², se deducirá todo el hueco.

| Código | Ud | Descripción | Rendimiento | Precio | Importe |
|---|---|---|---|---|---|
| mt12pik015 | kg | Pasta de agarre Perlfix "KNAUF", según UNE-EN 14496. (material) | 3.500 | 0.62 | 2.17 |
| mt12ppk012b | m² | Placa transformada Polyplac (XPE) 10+30 mm "KNAUF" formada por una placa de yeso laminado 10x1200x2600, BA, UNE-EN 13950 que lleva pegada una lámina de poliestireno expandido de 15 kg/m³ de densidad. (material) | 1.050 | 10.69 | 11.22 |
| mt12pik010b | kg | Pasta de juntas Jointfiller F-1 GLS "KNAUF", según UNE-EN 13963. (material) | 0.300 | 1.45 | 0.44 |
| mt12pck010a | m | Cinta de juntas "KNAUF" de 50 mm de anchura. (material) | 1.600 | 0.04 | 0.06 |
| op00fre010 |  | Fresadora. | 1.000 | 0.00 | 0.00 |
| op00sie010 |  | Sierra de calar. | 1.000 | 0.00 | 0.00 |
| mo052 | h | Oficial 1ª montador de prefabricados interiores. (mano de obra) | 0.283 | 17.82 | 5.04 |
| mo098 | h | Ayudante montador de prefabricados interiores. (mano de obra) | 0.101 | 16.13 | 1.63 |
| % | % | Costes directos complementarios | 2 % | 20.56 | 0.41 |
|  |  | Costes directos |  |  | 20.97 |
