# Moldura de escayola, para solución perimetral de techo

- Propiedad del archivo: CYPE INGENIEROS, S.A.
- Formato: FIEBDC-3/2002
- Divisa: EUR
- Costes indirectos: 3.00 %
- IVA: 21.00 %

## R Revestimientos y trasdosados

### RT Falsos techos en interiores

#### RTP Prefabricados de escayola

**RTP010** m Moldura de escayola, para solución perimetral de techo.
Moldura lisa de escayola, de 3x2x101 cm, para solución perimetral de techo, recibida con cola para escayola. Incluso accesorios de fijación.
Incluye: Replanteo y trazado en los paramentos de la situación de la moldura. Presentación y corte de las piezas. Humectación de la base de fijación. Extendido de la cola. Colocación y rejuntado de las piezas. Repasos de encuentros entre piezas, esquinas y rincones.
Criterio de medición de proyecto: Longitud medida según documentación gráfica de Proyecto.
Criterio de medición de obra: Se medirá la longitud realmente ejecutada según especificaciones de Proyecto.

| Código | Ud | Descripción | Rendimiento | Precio | Importe |
|---|---|---|---|---|---|
| mt12rea010aa | m | Moldura lisa de escayola, de 3x2x101 cm. (material) | 1.050 | 2.03 | 2.13 |
| mt09eyc030 | kg | Cola para escayola. (material) | 0.200 | 0.35 | 0.07 |
| mo035 | h | Oficial 1ª escayolista. (mano de obra) | 0.160 | 22.13 | 3.54 |
| % | % | Costes directos complementarios | 2 % | 5.74 | 0.11 |
|  |  | Costes directos |  |  | 5.85 |
