# Grupo de impulsión para colector, con centralita premontada

- Propiedad del archivo: CYPE Ingenieros S.A.
- Formato: FIEBDC-3/2016
- Programa: Generador de precios de la construcción. CYPE Ingenieros, S.A.
- Fecha: 19/10/2022
- Divisa: EUR
- Costes indirectos: 3 %
- IVA: 21 %

## I Instalaciones

### IC Calefacción, refrigeración, climatización y A.C.S.

#### ICE Emisores por agua para calefacción y refrigeración

**ICE161** Ud Grupo de impulsión para colector, con centralita premontada.
Grupo de impulsión para control de la bomba de circulación y de la humedad en instalaciones de calefacción y refrigeración, con centralita, instalación en colector, válido para instalación de suelo radiante de hasta 10 kW, formado por centralita con sonda de temperatura exterior y sondas de temperatura de impulsión y retorno, circulador Wilo Yonos RS 15/6, termostato digital con sonda de humedad, válvula de 3 vías y actuador para válvula mezcladora de 3 vías, con alimentación a 230 V, con sonda de humedad con conexión vía radio y antena para conexión vía radio de la centralita con la sonda de humedad. Totalmente montado, conexionado y probado.
Incluye: Colocación y fijación del grupo de impulsión al colector. Conexionado eléctrico de la centralita y de la bomba de circulación.
Criterio de medición de proyecto: Número de unidades previstas, según documentación gráfica de Proyecto.
Criterio de medición de obra: Se medirá el número de unidades realmente ejecutadas según especificaciones de Proyecto.

| Código | Ud | Descripción | Rendimiento | Precio | Importe |
|---|---|---|---|---|---|
| mt38gpu020c | Ud | Grupo de impulsión para control de la bomba de circulación y de la humedad en instalaciones de calefacción y refrigeración, con centralita, instalación en colector, válido para instalación de suelo radiante de hasta 10 kW, formado por centralita con sonda de temperatura exterior y sondas de temperatura de impulsión y retorno, circulador Wilo Yonos RS 15/6, termostato digital con sonda de humedad, válvula de 3 vías y actuador para válvula mezcladora de 3 vías, con alimentación a 230 V. (material) | 1 | 2264.99 | 2264.990 |
| mt38esu100a | Ud | Sonda de humedad con conexión vía radio. (material) | 1 | 149.18 | 149.180 |
| mt38esu105a | Ud | Antena para conexión vía radio de la centralita con la sonda de humedad. (material) | 1 | 74.1 | 74.100 |
| mo004 | h | Oficial 1ª calefactor. (mano de obra) | 0.5 | 20.48 | 10.240 |
| mo103 | h | Ayudante calefactor. (mano de obra) | 0.5 | 18.88 | 9.440 |
| % | % | Costes directos complementarios | 2 % | 2507.950 | 50.159 |
|  |  | Costes directos |  |  | 2558.109 |

## Recursos

**mt38gpu020c** Ud Grupo de impulsión para control de la bomba de circulación y de la humedad en instalaciones de calefacción y
Datos técnicos: Coste energético 0.875 MJ; Emisión de CO2 1.378 kg
Residuos:
- embalaje: re150101 Envases de papel y cartón. (componente de residuo); rendimiento 1.621 kg; Código LER 15 01 01; Masa del elemento 1 kg; Volumen 0.001333 m3
