# Barrera de protección frente al radón bajo solera en contacto con el terreno, con láminas asfálticas

- Propiedad del archivo: CYPE Ingenieros S.A.
- Formato: FIEBDC-3/2016
- Programa: Generador de precios de la construcción. CYPE Ingenieros, S.A.
- Fecha: 23/01/2025
- Divisa: EUR
- Costes indirectos: 3 %
- IVA: 21 %

## N Aislamientos e impermeabilizaciones

### NO Protección frente al radón

#### NOS Soleras en contacto con el terreno

**NOS011** m² Barrera de protección frente al radón bajo solera en contacto con el terreno, con láminas asfálticas.
Barrera de protección frente al radón bajo solera en contacto con el terreno con nivel de referencia de exposición al radón 300 Bq/m³, con lámina de betún aditivado con plastómero APP, LA-30-AL, con armadura de aluminio, de superficie no protegida, y coeficiente de difusión frente al gas radón 1x10-13 m²/s, totalmente adherida al soporte con soplete. Colocación en obra: con solapes, en la base de la solera, sobre una capa de hormigón de limpieza, previa imprimación con emulsión asfáltica aniónica con cargas tipo EB, y protección con una capa antipunzonante de geotextil de polipropileno-polietileno, (125 g/m²). Exhalación de radón prevista a través de la barrera de protección: 0,000104 Bq/m²·h. Incluso banda de refuerzo de lámina de betún modificado con elastómero SBS, LBM(SBS)-30-FP, (rendimiento: 0,5 m/m²), para la resolución del perímetro.
Criterio de valoración económica: El precio no incluye la capa de hormigón de limpieza.
Incluye: Limpieza y preparación de la superficie. Aplicación de la capa de imprimación. Colocación de la banda de refuerzo. Colocación de la lámina asfáltica. Colocación del geotextil. Resolución de puntos singulares.
Criterio de medición de proyecto: Superficie medida según documentación gráfica de Proyecto.
Criterio de medición de obra: Se medirá la superficie realmente ejecutada según especificaciones de Proyecto, incluyendo las entregas y los solapes.

| Código | Ud | Descripción | Rendimiento | Precio | Importe |
|---|---|---|---|---|---|
| mt14iea020c | kg | Emulsión asfáltica aniónica con cargas tipo EB, según UNE 104231. (material) | 0.5 | 3.3 | 1.650 |
| mt14lad010i | m² | Lámina de betún aditivado con plastómero APP, LA-30-AL, de 2 mm de espesor, masa nominal 3 kg/m², con armadura de aluminio, de superficie no protegida. Según UNE-EN 13707. (material) | 1.1 | 7.48 | 8.228 |
| mt14lba100a | m | Banda de refuerzo de lámina de betún modificado con elastómero SBS, LBM(SBS)-30-FP, de 33 cm de anchura, acabada con film plástico termofusible en ambas caras. (material) | 0.5 | 2.83 | 1.415 |
| mt14gsa010ce | m² | Geotextil no tejido sintético, termosoldado, de polipropileno-polietileno, con una resistencia a la tracción longitudinal de 9,5 kN/m, una resistencia a la tracción transversal de 10 kN/m, una apertura de cono al ensayo de perforación dinámica según UNE-EN ISO 13433 inferior a 28 mm, resistencia CBR a punzonamiento 1,56 kN y una masa superficial de 125 g/m². (material) | 1.1 | 1.53 | 1.683 |
| mo029 | h | Oficial 1ª aplicador de láminas impermeabilizantes. (mano de obra) | 0.22 | 23.1 | 5.082 |
| mo067 | h | Ayudante aplicador de láminas impermeabilizantes. (mano de obra) | 0.22 | 21.94 | 4.827 |
| % | % | Costes directos complementarios | 2 % | 22.885 | 0.458 |
|  |  | Costes directos |  |  | 23.343 |

Residuos:
- colocación: mt14iea020c Emulsión asfáltica aniónica con cargas tipo EB, según UNE 104231; factor de residuo 0.007
- colocación: mt14lad010i; factor de residuo 0.0622177
- colocación: mt14lba100a; factor de residuo 0.07
- colocación: mt14gsa010ce; factor de residuo 0.07

## Recursos

**mt14iea020c** kg Emulsión asfáltica aniónica con cargas tipo EB, según UNE 104231
Datos técnicos: Coste energético 31.940 MJ; Emisión de CO2 0.230 kg; Código LER 17 03 02; Masa del elemento 1 kg; Volumen 0.001 m3

**mt14lad010i** m² Lámina de betún aditivado con plastómero APP
Datos técnicos: Coste energético 176.545 MJ; Emisión de CO2 5.002 kg; Código LER 17 03 02; Masa del elemento 3 kg; Volumen 0.003 m3
Residuos:
- embalaje: re170203 Plástico. (componente de residuo); rendimiento 0.054 kg; Código LER 17 02 03; Masa del elemento 1 kg; Volumen 0.001667 m3

**mt14lba100a** m Banda de refuerzo de lámina de betún modificado con elastómero SBS
Datos técnicos: Coste energético 58.457 MJ; Emisión de CO2 1.660 kg; Código LER 17 03 02; Masa del elemento 0.99 kg; Volumen 0.00099 m3
Residuos:
- embalaje: re170203 Plástico; rendimiento 0.02 kg

**mt14gsa010ce** m² Geotextil no tejido sintético
Datos técnicos: Coste energético 14.790 MJ; Emisión de CO2 0.513 kg; Código LER 17 06 04; Masa del elemento 0.125 kg; Volumen 0.000208 m3
Residuos:
- embalaje: re170203 Plástico; rendimiento 0.024 kg
