# Ensayo de baldosas de hormigón

- Propiedad del archivo: CYPE Ingenieros S.A.
- Formato: FIEBDC-3/2016
- Programa: Generador de precios de la construcción. CYPE Ingenieros, S.A.
- Fecha: 22/03/2024
- Divisa: EUR
- Costes indirectos: 3 %
- IVA: 21 %

## X Control de calidad y ensayos

### XB Pavimentos

#### XBH De baldosas de hormigón

**XBH010** Ud Ensayo de baldosas de hormigón.
Ensayos a realizar en laboratorio acreditado en el área técnica correspondiente, sobre una muestra de baldosa de hormigón, tomada en obra, para la determinación de las siguientes características: aspecto superficial según UNE-EN 1339. Incluso desplazamiento a obra, toma de muestra e informe de resultados.
Incluye: Desplazamiento a obra. Toma de muestras. Realización de ensayos. Redacción de informe de los resultados de los ensayos realizados.
Criterio de medición de proyecto: Ensayo a realizar, según documentación del Plan de control de calidad.

| Código | Ud | Descripción | Rendimiento | Precio | Importe |
|---|---|---|---|---|---|
| mt49bah010 | Ud | Ensayo para determinar el aspecto superficial de una muestra de baldosa de hormigón, según UNE-EN 1339, incluso desplazamiento a obra, toma de muestra e informe de resultados. (material) | 1 | 78.05 | 78.050 |
| % | % | Costes directos complementarios | 2 % | 78.050 | 1.561 |
|  |  | Costes directos |  |  | 79.611 |
