# Sistema de calefacción y refrigeración por suelo radiante, con capa de mortero, "FITTINGS ESTÁNDAR"

- Propiedad del archivo: CYPE INGENIEROS, S.A.
- Formato: FIEBDC-3/2002
- Divisa: EUR
- Costes indirectos: 3.00 %
- IVA: 21.00 %

## I Instalaciones

### IC Calefacción, refrigeración, climatización y A.C.S.

#### ICE Emisores por agua para calefacción y refrigeración

**ICE111** m² Sistema de calefacción y refrigeración por suelo radiante, con capa de mortero, "FITTINGS ESTÁNDAR".
Sistema de calefacción por suelo radiante "FITTINGS ESTÁNDAR", formado por, panel de tetones, de poliestireno expandido de 30 kg/m³ de densidad, 1450x850 mm, 10 mm de espesor y 22 mm de altura de tetón, con lámina de tetones de poliestireno termoconformado de 600 µm de espesor, tubo de polietileno reticulado (PE-Xa) con barrera de oxígeno (EVOH), de 16 mm de diámetro exterior y 1,8 mm de espesor, banda de poliestireno expandido de color azul con cinta adhesiva, de 150x8 mm, con faldón de estanqueidad, y mortero autonivelante, "FITTINGS ESTÁNDAR", CA - C20 - F4 según UNE-EN 13813, de 50 mm de espesor. Totalmente montado, conexionado y probado.
Incluye: Preparación y limpieza de la superficie de apoyo. Replanteo de la instalación. Fijación del zócalo perimetral. Colocación de los paneles. Replanteo de la tubería. Colocación y fijación de las tuberías. Vertido y extendido de la capa de mortero autonivelante. Realización de pruebas de servicio.
Criterio de medición de proyecto: Superficie útil, medida según documentación gráfica de Proyecto.
Criterio de medición de obra: Se medirá la superficie realmente ejecutada según especificaciones de Proyecto.

| Código | Ud | Descripción | Rendimiento | Precio | Importe |
|---|---|---|---|---|---|
| mt17epf021a | m | Banda de poliestireno expandido de color azul con cinta adhesiva, de 150x8 mm, con faldón de estanqueidad, "FITTINGS ESTÁNDAR". (material) | 0.600 | 2.08 | 1.25 |
| mt17epf010a | m² | Panel de tetones, de poliestireno expandido de 30 kg/m³ de densidad, 1450x850 mm, 10 mm de espesor y 22 mm de altura de tetón, con lámina de tetones de poliestireno termoconformado de 600 µm de espesor, "FITTINGS ESTÁNDAR", paso del tubo múltiplo de 5 cm, con unión entre paneles mediante machihembrado. (material) | 1.000 | 26.29 | 26.29 |
| mt37tpf014a | m | Tubo de polietileno reticulado (PE-Xa) con barrera de oxígeno (EVOH), de 16 mm de diámetro exterior y 1,8 mm de espesor, "FITTINGS ESTÁNDAR", según UNE-EN ISO 15875-2. (material) | 10.000 | 2.28 | 22.80 |
| mt09mal020a | m³ | Mortero autonivelante, CA - C20 - F4 según UNE-EN 13813, a base de sulfato cálcico, para espesores de 2,5 a 7,0 cm, usado en nivelación de pavimentos. (material) | 0.050 | 259.96 | 13.00 |
| mt08aaa010a | m³ | Agua. (material) | 0.004 | 1.50 | 0.01 |
| mq06pym020 | h | Mezcladora-bombeadora para morteros autonivelantes. (maquinaria) | 0.058 | 10.91 | 0.63 |
| mo004 | h | Oficial 1ª calefactor. (mano de obra) | 0.730 | 22.74 | 16.60 |
| mo103 | h | Ayudante calefactor. (mano de obra) | 0.730 | 20.98 | 15.32 |
| mo031 | h | Oficial 1ª aplicador de mortero autonivelante. (mano de obra) | 0.054 | 22.13 | 1.20 |
| mo069 | h | Ayudante aplicador de mortero autonivelante. (mano de obra) | 0.054 | 21.02 | 1.14 |
| % | % | Costes directos complementarios | 2 % | 98.24 | 1.96 |
|  |  | Costes directos |  |  | 100.20 |
