# Conducto flexible de acero inoxidable

- Propiedad del archivo: CYPE INGENIEROS, S.A.
- Formato: FIEBDC-3/2002
- Divisa: EUR
- Costes indirectos: 3.00 %
- IVA: 21.00 %

## I Instalaciones

### IC Calefacción, refrigeración, climatización y A.C.S.

#### ICO Sistemas de evacuación de los productos de la combustión

**ICO130** m Conducto flexible de acero inoxidable.
Conducto para evacuación de los productos de la combustión, formado por tubo flexible de doble pared, de 80 mm de diámetro interior, compuesto por pared interior lisa de acero inoxidable AISI 316L y pared exterior corrugada de acero inoxidable AISI 316L, temperatura máxima de 600°C. Incluso accesorios, piezas especiales, módulos finales y material auxiliar para montaje y sujeción a la obra.
Incluye: Replanteo. Presentación de tubos, accesorios, piezas especiales y módulos finales. Fijación del material auxiliar para montaje y sujeción a la obra. Montaje. Conexionado y comprobación de su correcto funcionamiento. Realización de pruebas de servicio.
Criterio de medición de proyecto: Longitud medida desde el arranque del conducto hasta la parte superior del módulo final, según documentación gráfica de Proyecto.
Criterio de medición de obra: Se medirá, desde el arranque del conducto hasta la parte superior del módulo final, la longitud realmente ejecutada según especificaciones de Proyecto.

| Código | Ud | Descripción | Rendimiento | Precio | Importe |
|---|---|---|---|---|---|
| mt20din091a | Ud | Material auxiliar para montaje y sujeción a la obra de los tubos flexibles de doble pared, de 80 mm de diámetro interior. (material) | 1.000 | 2.48 | 2.48 |
| mt20din090an | m | Tubo flexible de doble pared, de 80 mm de diámetro interior, compuesto por pared interior lisa de acero inoxidable AISI 316L y pared exterior corrugada de acero inoxidable AISI 316L, temperatura máxima de 600°C, según UNE-EN 1856-2, con el precio incrementado el 65% en concepto de accesorios, piezas especiales y módulos finales. (material) | 1.000 | 68.12 | 68.12 |
| mo004 | h | Oficial 1ª calefactor. (mano de obra) | 0.292 | 22.74 | 6.64 |
| mo103 | h | Ayudante calefactor. (mano de obra) | 0.292 | 20.98 | 6.13 |
| % | % | Costes directos complementarios | 2 % | 83.37 | 1.67 |
|  |  | Costes directos |  |  | 85.04 |
