# Aislamiento térmico por el exterior de cubiertas inclinadas de estructura de madera

- Propiedad del archivo: CYPE INGENIEROS, S.A.
- Formato: FIEBDC-3/2002
- Divisa: EUR
- Costes indirectos: 3.00 %
- IVA: 21.00 %

## N Aislamientos e impermeabilizaciones

### NA Aislamientos térmicos

#### NAN Cubiertas inclinadas

**NAN090** m² Aislamiento térmico por el exterior de cubiertas inclinadas de estructura de madera.
Aislamiento térmico por el exterior de cubiertas inclinadas de estructura de madera, colocado bajo el enrastrelado para el montaje de la cobertura, formado por: panel rígido de lana de roca volcánica, de doble densidad (150 kg/m³ en la capa superior y 95 kg/m³ en la capa inferior), no revestido, de 80 mm de espesor, según UNE-EN 13162, resistencia térmica 2,2 m²K/W, conductividad térmica 0,036 W/(mK), fijado al soporte con tirafondos de doble rosca. Incluso rastreles de madera para evitar el deslizamiento de los paneles aislantes de cubierta y tornillos para la fijación de los rastreles al soporte.
Criterio de valoración económica: El precio no incluye el enrastrelado para el montaje de la cobertura.
Incluye: Limpieza del soporte. Colocación, nivelación y fijación de rastreles. Colocación del aislamiento. Fijación del aislamiento.
Criterio de medición de proyecto: Superficie medida según documentación gráfica de Proyecto.
Criterio de medición de obra: Se medirá la superficie realmente ejecutada según especificaciones de Proyecto.

| Código | Ud | Descripción | Rendimiento | Precio | Importe |
|---|---|---|---|---|---|
| mt07mee203ef | m | Rastrel de 40x40 mm de sección, de madera de pino pinaster (Pinus pinaster), tratada en autoclave, con clase de uso 4, según UNE-EN 335, acabado cepillado, con humedad inferior al 20%. (material) | 0.150 | 1.70 | 0.26 |
| mt13blw131 | Ud | Tornillo para sujeción de elementos de madera. (material) | 0.300 | 0.11 | 0.03 |
| mt16lrw060be | m² | Panel rígido de lana de roca volcánica, de doble densidad (150 kg/m³ en la capa superior y 95 kg/m³ en la capa inferior), no revestido, de 80 mm de espesor, según UNE-EN 13162, resistencia térmica 2,2 m²K/W, conductividad térmica 0,036 W/(mK), Euroclase A1 de reacción al fuego según UNE-EN 13501-1, calor específico 840 J/kgK y factor de resistencia a la difusión del vapor de agua 1. (material) | 1.050 | 31.65 | 33.23 |
| mt16lrw061b | Ud | Tirafondos de doble rosca, para paneles aislantes de lana de roca. (material) | 2.000 | 2.12 | 4.24 |
| mo054 | h | Oficial 1ª montador de aislamientos. (mano de obra) | 0.137 | 20.48 | 2.81 |
| mo101 | h | Ayudante montador de aislamientos. (mano de obra) | 0.137 | 18.92 | 2.59 |
| % | % | Costes directos complementarios | 2 % | 43.16 | 0.86 |
|  |  | Costes directos |  |  | 44.02 |
