# Capa separadora en cubierta plana: geotextil no tejido

- Propiedad del archivo: CYPE INGENIEROS, S.A.
- Formato: FIEBDC-3/2002
- Divisa: EUR
- Costes indirectos: 3.00 %
- IVA: 21.00 %

## N Aislamientos e impermeabilizaciones

### NG Geosintéticos

#### NGU Cubiertas planas

**NGU010** m² Capa separadora en cubierta plana: geotextil no tejido.
Capa separadora en cubierta plana: geotextil no tejido sintético, termosoldado, de polipropileno-polietileno, de 160 g/m², Colocación en obra: con solapes, directamente bajo la impermeabilización.
Incluye: Colocación de la capa separadora.
Criterio de medición de proyecto: Superficie medida según documentación gráfica de Proyecto.
Criterio de medición de obra: Se medirá la superficie realmente ejecutada según especificaciones de Proyecto, incluyendo las entregas y los solapes.

| Código | Ud | Descripción | Rendimiento | Precio | Importe |
|---|---|---|---|---|---|
| mt14gsa010ei | m² | Geotextil no tejido sintético, termosoldado, de polipropileno-polietileno, de 160 g/m². (material) | 1.100 | 0.93 | 1.02 |
| mo029 | h | Oficial 1ª aplicador de láminas impermeabilizantes. (mano de obra) | 0.022 | 19.03 | 0.42 |
| mo067 | h | Ayudante aplicador de láminas impermeabilizantes. (mano de obra) | 0.044 | 18.05 | 0.79 |
| % | % | Costes directos complementarios | 2 % | 2.23 | 0.04 |
|  |  | Costes directos |  |  | 2.27 |
