# Protector de esquinas, de vinilo

- Propiedad del archivo: CYPE INGENIEROS, S.A.
- Formato: FIEBDC-3/2002
- Divisa: EUR
- Costes indirectos: 3.00 %
- IVA: 21.00 %

## S Señalización y equipamiento

### SD Protecciones

#### SDC Protectores de esquinas

**SDC010** m Protector de esquinas, de vinilo.
Protector de esquinas a 90°, de 50x50 mm, formado por: un perfil de aluminio, fijado con tornillos y tacos de expansión al paramento, protección de vinilo de 2 mm de espesor, de color gris, fijada mediante clip al perfil de aluminio y remate en sus extremos con tapas de ABS.
Incluye: Replanteo de los puntos de fijación. Fijación del perfil de aluminio. Colocación de la protección de vinilo. Colocación de las tapas en los extremos.
Criterio de medición de proyecto: Longitud medida a ejes, según documentación gráfica de Proyecto.
Criterio de medición de obra: Se medirá, a ejes, la longitud realmente ejecutada según especificaciones de Proyecto.

| Código | Ud | Descripción | Rendimiento | Precio | Importe |
|---|---|---|---|---|---|
| mt53pdi030a | m | Protector de esquinas a 90°, de 50x50 mm, formado por: un perfil de aluminio, tornillos y tacos de expansión, protección de vinilo de 2 mm de espesor, de color gris, Euroclase B-s1, d0 de reacción al fuego, según UNE-EN 13501-1, clips y tapas de ABS para remate en sus extremos. (material) | 1.050 | 66.00 | 69.30 |
| mo011 | h | Oficial 1ª montador. (mano de obra) | 0.053 | 22.74 | 1.21 |
| mo080 | h | Ayudante montador. (mano de obra) | 0.053 | 21.02 | 1.11 |
| % | % | Costes directos complementarios | 2 % | 71.62 | 1.43 |
|  |  | Costes directos |  |  | 73.05 |
