# Demolición de muro de tapia

- Propiedad del archivo: CYPE Ingenieros S.A.
- Formato: FIEBDC-3/2016
- Programa: Generador de precios de la construcción. CYPE Ingenieros, S.A.
- Fecha: 23/01/2025
- Divisa: EUR
- Costes indirectos: 3 %
- IVA: 21 %

## D Demoliciones

### DE Estructuras

#### DET Tierra

**DET010** m³ Demolición de muro de tapia.
Demolición de muro de tapia, con medios manuales y carga manual sobre camión o contenedor.
Incluye: Demolición del elemento. Fragmentación de los escombros en piezas manejables. Retirada y acopio de escombros. Limpieza de los restos de obra. Carga manual de escombros sobre camión o contenedor.
Criterio de medición de proyecto: Volumen medido según documentación gráfica de Proyecto.
Criterio de medición de obra: Se medirá el volumen realmente demolido según especificaciones de Proyecto.

| Código | Ud | Descripción | Rendimiento | Precio | Importe |
|---|---|---|---|---|---|
| mo113 | h | Peón ordinario construcción. (mano de obra) | 7.909 | 21.69 | 171.546 |
| % | % | Costes directos complementarios | 2 % | 171.546 | 3.431 |
|  |  | Costes directos |  |  | 174.977 |

Residuos:
- demolición: ruo010413 Residuos del corte y serrado de piedra distintos de los mencionados en el código 01 04 07. (componente de residuo); rendimiento 332 kg; Código LER 01 04 13; Masa del elemento 1 kg; Volumen 0.000667 m3
- demolición: ruo170802 Materiales de construcción a partir de yeso distintos de los especificados en el código 17 08 01. (componente de residuo); rendimiento 46 kg; Código LER 17 08 02; Masa del elemento 1 kg; Volumen 0.001 m3
