# Cajón túnel de persiana enrollable, de poliestireno expandido

- Propiedad del archivo: CYPE Ingenieros S.A.
- Formato: FIEBDC-3/2016
- Programa: Generador de precios de la construcción. CYPE Ingenieros, S.A.
- Fecha: 24/01/2025
- Divisa: EUR
- Costes indirectos: 3 %
- IVA: 21 %

## F Fachadas y particiones

### FC Dinteles, cargaderos y cajones de persiana

#### FCP De poliestireno expandido

**FCP010** Ud Cajón túnel de persiana enrollable, de poliestireno expandido.
Cajón túnel de persiana enrollable de poliestireno expandido (EPS), de 30 kg/m³ de densidad, reforzado con varillas de acero, de 22 cm de anchura, 25 cm de altura y 100 cm de longitud, para revestir.
Criterio de valoración económica: El precio no incluye el dintel, la persiana ni el revestimiento.
Incluye: Limpieza y nivelación de la superficie de apoyo. Replanteo y marcado de ejes de apoyo en el hueco de paso. Colocación del cajón de persiana. Nivelación y aplomado.
Criterio de medición de proyecto: Número de unidades previstas, según documentación gráfica de Proyecto.
Criterio de medición de obra: Se medirá el número de unidades realmente ejecutadas según especificaciones de Proyecto.

| Código | Ud | Descripción | Rendimiento | Precio | Importe |
|---|---|---|---|---|---|
| mt20cap010aa | Ud | Cajón túnel de persiana enrollable de poliestireno expandido (EPS), de 30 kg/m³ de densidad, reforzado con varillas de acero, de 22 cm de anchura, 25 cm de altura y 100 cm de longitud; con placas de contención, testeros, anclajes, eje, rodamientos, tapa de registro inferior y guías. (material) | 1 | 97 | 97.000 |
| mo011 | h | Oficial 1ª montador. (mano de obra) | 0.175 | 23.74 | 4.155 |
| mo080 | h | Ayudante montador. (mano de obra) | 0.175 | 21.94 | 3.840 |
| % | % | Costes directos complementarios | 2 % | 104.995 | 2.100 |
|  |  | Costes directos |  |  | 107.095 |

Residuos:
- colocación: mt20cap010aa; factor de residuo 0.0525556

## Recursos

**mt20cap010aa** Ud Cajón túnel de persiana enrollable de poliestireno expandido (EPS)
Datos técnicos: Coste energético 55.686 MJ; Emisión de CO2 2.591 kg; Código LER 17 06 04; Masa del elemento 0.9 kg; Volumen 0.0015 m3
