# Gárgola de aluminio

- Propiedad del archivo: CYPE Ingenieros S.A.
- Formato: FIEBDC-3/2016
- Programa: Generador de precios de la construcción. CYPE Ingenieros, S.A.
- Fecha: 24/01/2025
- Divisa: EUR
- Costes indirectos: 3 %
- IVA: 21 %

## H Remates y ayudas

### HR Remates de fachada

#### HRL De aluminio

**HRL030** Ud Gárgola de aluminio.
Gárgola de aluminio anodizado, de 50x200x50 mm; colocación con masilla de silicona neutra; y sellado e impermeabilización de la junta perimetral con masilla de poliuretano, previa aplicación de la imprimación.
Incluye: Replanteo de la pieza. Colocación, aplomado, nivelación y alineación. Sellado de juntas y limpieza.
Criterio de medición de proyecto: Número de unidades previstas, según documentación gráfica de Proyecto.
Criterio de medición de obra: Se medirá el número de unidades realmente ejecutadas según especificaciones de Proyecto.

| Código | Ud | Descripción | Rendimiento | Precio | Importe |
|---|---|---|---|---|---|
| mt15sja100 | Ud | Cartucho de masilla de silicona neutra. (material) | 0.1 | 3.13 | 0.313 |
| mt20gal010a | Ud | Gárgola de aluminio anodizado, de 50x200x50 mm, realizada a partir de perfil cuadrado de aluminio y terminada con corte formando ángulo de 45°. (material) | 1 | 2 | 2.000 |
| mt20wwa035 | Ud | Cartucho de 250 cm³ de imprimación para masillas. (material) | 0.016 | 5.35 | 0.086 |
| mt20wwa030 | Ud | Cartucho de 310 cm³ de masilla de poliuretano impermeable. (material) | 0.032 | 7.32 | 0.234 |
| mo020 | h | Oficial 1ª construcción. (mano de obra) | 0.058 | 23.1 | 1.340 |
| mo113 | h | Peón ordinario construcción. (mano de obra) | 0.058 | 21.69 | 1.258 |
| % | % | Costes directos complementarios | 2 % | 5.231 | 0.105 |
|  |  | Costes directos |  |  | 5.336 |

Residuos:
- colocación: mt15sja100 Cartucho de masilla de silicona neutra; factor de residuo 0.06
- colocación: mt20wwa030 Cartucho de 310 cm³ de masilla de poliuretano impermeable; factor de residuo 0.06

## Recursos

**mt15sja100** Ud Cartucho de masilla de silicona neutra
Datos técnicos: Coste energético 87.088 MJ; Emisión de CO2 3.667 kg; Código LER 17 09 04; Masa del elemento 0.45 kg; Volumen 0.0003 m3
Residuos:
- embalaje: re170203 Plástico. (componente de residuo); rendimiento 0.1 kg; Código LER 17 02 03; Masa del elemento 1 kg; Volumen 0.001667 m3

**mt20wwa030** Ud Cartucho de 310 cm³ de masilla de poliuretano impermeable
Datos técnicos: Coste energético 12.716 MJ; Emisión de CO2 0.628 kg; Código LER 17 09 04; Masa del elemento 0.021 kg; Volumen 0.000014 m3
Residuos:
- embalaje: re170203 Plástico; rendimiento 0.1 kg
