# Protector contra roedores

- Propiedad del archivo: CYPE INGENIEROS, S.A.
- Formato: FIEBDC-3/2002
- Divisa: EUR
- Costes indirectos: 3.00 %
- IVA: 21.00 %

## J Jardinería

### JD Sistemas de drenaje, sujeción y protección

#### JDP Protectores

**JDP020** m Protector contra roedores.
Protector contra roedores, compuesto por red de disuasión de polietileno reciclable de 40 cm de altura, con resistencia a los rayos UV, de 0,8x0,8 cm de luz de malla, sujeta mediante abrazaderas de plástico a dos tutores de bambú de 4 a 6 mm de diámetro.
Incluye: Replanteo y clavado de los tutores. Alineación de los tutores y sujeción de la red a los mismos con abrazaderas de plástico.
Criterio de medición de proyecto: Número de unidades previstas, según documentación gráfica de Proyecto.
Criterio de medición de obra: Se medirá el número de unidades realmente ejecutadas según especificaciones de Proyecto.

| Código | Ud | Descripción | Rendimiento | Precio | Importe |
|---|---|---|---|---|---|
| mt48ppp010a | m | Red de disuasión contra roedores, de polietileno reciclable de 40 cm de altura, con resistencia a los rayos UV, de 0,8x0,8 cm de luz de malla. Incluso abrazaderas para la sujeción a los tutores. (material) | 1.000 | 0.82 | 0.82 |
| mt48tut025 | Ud | Tutor de caña de bambú de 4 a 6 mm de diámetro y 100 cm de longitud. (material) | 2.000 | 1.10 | 2.20 |
| mo086 | h | Ayudante jardinero. (mano de obra) | 0.132 | 21.02 | 2.77 |
| % | % | Costes directos complementarios | 2 % | 5.79 | 0.12 |
|  |  | Costes directos |  |  | 5.91 |
