# Pavimento deportivo de césped sintético para campo de hockey, sistema "COMPOSAN INDUSTRIAL Y TECNOLOGÍA"

- Propiedad del archivo: CYPE INGENIEROS, S.A.
- Formato: FIEBDC-3/2002
- Divisa: EUR
- Costes indirectos: 3.00 %
- IVA: 21.00 %

## M Firmes y pavimentos urbanos

### MD Pavimentos deportivos

#### MDB De césped sintético

**MDB040** m² Pavimento deportivo de césped sintético para campo de hockey, sistema "COMPOSAN INDUSTRIAL Y TECNOLOGÍA".
Pavimento deportivo para campo de hockey, sistema "COMPOSAN INDUSTRIAL Y TECNOLOGÍA", formado por césped sintético, Compograss Hockey M TXT 10/60.0 (8.0), compuesto de mechones rectos monofilamento texturizados de 3/16" color verde, de fibra 100% polietileno resistente a los rayos UV, 8000/8 decitex, 200 micras de espesor, 8 hilos por mechón, tejidos sobre base con doble capa de polipropileno reforzada con una capa de fieltro, con termofijado y sellado con látex, de 10 mm de altura de pelo, 12 mm de altura total de moqueta, 2758 g/m² y 60060 mechones/m², con líneas de juego de césped sintético, Compograss Hockey M TXT 10/60.0 (8.0) Línea Blanca, color blanco, banda de unión de geotextil de polipropileno, Jointing Tape, de 300 mm de anchura y adhesivo de poliuretano bicomponente, lastrado con 10 kg/m² de árido silíceo incoloro, lavado, de granulometría comprendida entre 0,2 y 0,4 mm.
Criterio de valoración económica: El precio no incluye la superficie base.
Incluye: Replanteo de las dimensiones de la pista deportiva. Colocación del césped sintético. Replanteo, marcado y corte de las líneas de juego. Colocación del césped sintético para las líneas de juego. Lastrado de la superficie.
Criterio de medición de proyecto: Superficie medida en proyección horizontal, según documentación gráfica de Proyecto.
Criterio de medición de obra: Se medirá, en proyección horizontal, la superficie realmente ejecutada según especificaciones de Proyecto.

| Código | Ud | Descripción | Rendimiento | Precio | Importe |
|---|---|---|---|---|---|
| mt47cit281e | m² | Césped sintético, Compograss Hockey M TXT 10/60.0 (8.0) "COMPOSAN INDUSTRIAL Y TECNOLOGÍA", compuesto de mechones rectos monofilamento texturizados de 3/16" color verde, de fibra 100% polietileno resistente a los rayos UV, 8000/8 decitex, 200 micras de espesor, 8 hilos por mechón, tejidos sobre base con doble capa de polipropileno reforzada con una capa de fieltro, con termofijado y sellado con látex, de 10 mm de altura de pelo, 12 mm de altura total de moqueta, 2758 g/m² y 60060 mechones/m², suministrado en rollos. (material) | 1.030 | 27.02 | 27.83 |
| mt47cit285n | m² | Césped sintético, Compograss Hockey M TXT 10/60.0 (8.0) Línea Blanca "COMPOSAN INDUSTRIAL Y TECNOLOGÍA", color blanco, suministrado en rollos, para líneas de juego. (material) | 0.160 | 25.88 | 4.14 |
| mt47cit260d | kg | Adhesivo de poliuretano bicomponente "COMPOSAN INDUSTRIAL Y TECNOLOGÍA". (material) | 0.120 | 4.54 | 0.54 |
| mt47cit250n | m | Banda de unión de geotextil de polipropileno, Jointing Tape, de 300 mm de anchura "COMPOSAN INDUSTRIAL Y TECNOLOGÍA", para campos de fútbol de césped sintético, suministrada en rollos. (material) | 0.480 | 1.36 | 0.65 |
| mt47cit002a | kg | Árido silíceo incoloro, lavado, de granulometría comprendida entre 0,2 y 0,4 mm, suministrado en sacos. (material) | 10.000 | 0.22 | 2.20 |
| mq07cel010 | h | Carretilla elevadora diesel de doble tracción de 8 t. (maquinaria) | 0.003 | 28.06 | 0.08 |
| mq11ext020 | h | Extendedora fibriladora para césped sintético. (maquinaria) | 0.004 | 52.93 | 0.21 |
| mo041 | h | Oficial 1ª construcción de obra civil. (mano de obra) | 0.055 | 22.13 | 1.22 |
| mo087 | h | Ayudante construcción de obra civil. (mano de obra) | 0.055 | 21.02 | 1.16 |
| % | % | Costes directos complementarios | 2 % | 38.03 | 0.76 |
|  |  | Costes directos |  |  | 38.79 |
