# Barra de sentadillas

- Propiedad del archivo: CYPE INGENIEROS, S.A.
- Formato: FIEBDC-3/2002
- Divisa: EUR
- Costes indirectos: 3.00 %
- IVA: 21.00 %

## T Equipamiento urbano

### TD Equipamientos deportivos

#### TDA Circuito de ejercicios a pie

**TDA110** Ud Barra de sentadillas.
Barra de sentadillas y estiramientos de madera de pino silvestre, tratada en autoclave y acero, formada por dos postes cuadrados de 0,15 m de lado y 1,30 m de altura vista, separados 1,00 m, de madera de pino silvestre, tratada en autoclave, con clase de uso 4 según UNE-EN 335, acabada con barniz protector, unidos mediante una barra de acero, con tornillería de acero galvanizado, embutida y protegida con tapones de seguridad, para usuarios de más de 12 años, con zona de seguridad de 16,00 m² y 1,00 m de altura libre de caída, fijada a una base de hormigón HM-20/P/20/X0. Incluso replanteo, excavación manual del terreno y fijación del equipamiento deportivo. Totalmente montada y probada.
Incluye: Replanteo. Excavación con medios manuales. Hormigonado de la base de apoyo. Montaje y fijación del equipamiento deportivo. Realización de pruebas de servicio.
Criterio de medición de proyecto: Número de unidades previstas, según documentación gráfica de Proyecto.
Criterio de medición de obra: Se medirá el número de unidades realmente ejecutadas según especificaciones de Proyecto.

| Código | Ud | Descripción | Rendimiento | Precio | Importe |
|---|---|---|---|---|---|
| mt10hmf010tLc | m³ | Hormigón HM-20/P/20/X0, fabricado en central. (material) | 0.300 | 83.57 | 25.07 |
| mt52dep110a | Ud | Barra de sentadillas y estiramientos de madera de pino silvestre, tratada en autoclave y acero, formada por dos postes cuadrados de 0,15 m de lado y 1,30 m de altura vista, separados 1,00 m, de madera de pino silvestre, tratada en autoclave, con clase de uso 4 según UNE-EN 335, acabada con barniz protector, unidos mediante una barra de acero, con tornillería de acero galvanizado, embutida y protegida con tapones de seguridad, para usuarios de más de 12 años, con zona de seguridad de 16,00 m² y 1,00 m de altura libre de caída, incluso elementos de fijación. Según UNE-EN 1176-1. (material) | 1.000 | 443.40 | 443.40 |
| op00tal010 |  | Taladro. | 1.000 | 0.00 | 0.00 |
| op00ato010 |  | Atornillador. | 1.000 | 0.00 | 0.00 |
| mo041 | h | Oficial 1ª construcción de obra civil. (mano de obra) | 1.100 | 22.13 | 24.34 |
| mo087 | h | Ayudante construcción de obra civil. (mano de obra) | 1.650 | 21.02 | 34.68 |
| % | % | Costes directos complementarios | 2 % | 527.49 | 10.55 |
|  |  | Costes directos |  |  | 538.04 |
